# Cheminée modulaire métallique

- Propriété du fichier: CYPE INGENIEROS, S.A.
- Format: FIEBDC-3/2002
- Zone géographique: Cameroun
- Devise: XAF
- Coûts indirects: 3.00 %
- Frais généraux: 13.00 %
- Bénéfice: 6.00 %
- TVA: 19.25 %

## T Équipements techniques

### TL Installations électriques

#### TLH Distribution électrique à haute disponibilité

**TLH030** m Cheminée modulaire métallique, à double paroi, paroi intérieure d'acier inoxydable AISI 316L de 80 mm de diamètre et paroi extérieure d'acier inoxydable AISI 304, avec isolation entre parois avec un matelas de fibre céramique de haute densité de 25 mm d'épaisseur, installée dans l'intérieur du bâtiment, pour groupe électrogène à fioul.
Cheminée individuelle modulaire métallique, constituée d'un tube à double paroi, composé de paroi intérieure d'acier inoxydable AISI 316L de 80 mm de diamètre et paroi extérieure d'acier inoxydable AISI 304, avec isolation entre parois avec un matelas de fibre céramique de haute densité de 25 mm d'épaisseur, température de travail de 450°C et pointes de température jusqu'à 1000°C, pression de travail allant jusqu'à 5000 Pa, installée dans l'intérieur du bâtiment, pour l'évacuation des produits de la combustion du groupe électrogène à fioul. Comprend les tés, de coudes, les adaptateurs, les colliers, les supports muraux, les modules finaux et les autres accessoires nécessaires. Totalement montée, connectée et testée.
Inclut: Implantation et tracé de la cheminée. Présentation des tubes et des accessoires. Montage de la cheminée. Fixation de la cheminée au mur.
Critère de métré de projet: Longueur mesurée du départ du conduit jusqu'à la partie supérieure du déflecteur, selon documentation graphique du Projet.
Critère de mesure de l'ouvrage: On mesurera, du départ du conduit jusqu'à la partie supérieure du module final, la longueur réellement exécutée selon les spécifications du Projet.

| Code | U | Désignation | Quantité | Prix | Montant |
|---|---|---|---|---|---|
| mt20cmn321a | U | Matériau auxiliaire pour montage et fixation à l'ouvrage des tubes à double paroi, de 80 mm de diamètre intérieur. (matériau) | 1.000 | 3103.19 | 3103.19 |
| mt20cmn320ac | m | Tube à double paroi, composé de paroi intérieure d'acier inoxydable AISI 316L de 80 mm de diamètre et paroi extérieure d'acier inoxydable AISI 304, avec isolation entre parois avec un matelas de fibre céramique de haute densité de 25 mm d'épaisseur, température de travail de 450°C et pointes de température jusqu'à 1000°C, pression de travail allant jusqu'à 5000 Pa, selon NF EN 1856-1, avec le prix augmenté de 10% pour cause d'accessoires, pièces spéciales et modules finaux. (matériau) | 1.000 | 68270.14 | 68270.14 |
| mo004 | h | Compagnon professionnel III/CP2 chauffagiste. (main-d'œuvre) | 0.437 | 1078.04 | 471.10 |
| mo103 | h | Ouvrier professionnel II/OP chauffagiste. (main-d'œuvre) | 0.437 | 666.37 | 291.20 |
| % | % | Frais de chantier des unités d'ouvrage | 2 % | 72135.63 | 1442.71 |
|  |  | Coûts directs |  |  | 73578.34 |
