# Récupérateur de chaleur et d'humidité air-air, avec une batterie à détente directe. Installation au plafond

- Propriété du fichier: CYPE INGENIEROS, S.A.
- Format: FIEBDC-3/2002
- Zone géographique: Cameroun
- Devise: XAF
- Coûts indirects: 3.00 %
- Frais généraux: 13.00 %
- Bénéfice: 6.00 %
- TVA: 19.25 %

## T Équipements techniques

### TV Climatisation et ventilation

#### TVA Distribution d'air

**TVA430** U Récupérateur de chaleur et d'humidité air-air, avec une batterie à détente directe. Installation au plafond.
Récupérateur enthalpique air-air, avec une batterie à détente directe, modèle, pour montage horizontal, de dimensions 430x1189x1739 mm, poids 100 kg, débit d'air à une vitesse extrêmement élevée/élevée/basse: 800/800/640 m³/h, consommation d'électricité à une vitesse extrêmement élevée/élevée/basse: 505/465/335 W avec alimentation monophasée à 230 V, pression statique à une vitesse extrêmement élevée/élevée/basse: 120/100/105 Pa, pression sonore à une vitesse extrêmement élevée/élevée/basse à 1,5 m: 41/40/38 dBA, efficacité thermique à une vitesse extrêmement élevée/élevée/basse: 70/70/72,5%, puissance frigorifique 6,56 kW (température de bulbe sec de l'air intérieur 27°C, température de bulbe humide de l'air intérieur 19°C, température de bulbe sec de l'air extérieur 35°C), puissance calorifique 8,61 kW (température de bulbe sec de l'air intérieur 20°C, température de bulbe sec de l'air extérieur 7°C, température de bulbe humide de l'air extérieur 6°C), diamètre des conduits 250 mm. Installation au plafond.
Inclut: Implantation. Mise en place et fixation. Connexion au réseau électrique. Connexion de l'unité aux lignes frigorifiques. Contrôle de son bon fonctionnement.
Critère pour le métré: Nombre d'unités prévues, selon documentation graphique du Projet.
Critère pour le mémoire: On mesurera le nombre d'unités réellement exécutées selon les spécifications du Projet.

| Code | U | Désignation | Quantité | Prix | Montant |
|---|---|---|---|---|---|
| mt42tsb307b | U | Récupérateur enthalpique air-air, avec une batterie à détente directe, modèle, pour montage horizontal, de dimensions 430x1189x1739 mm, poids 100 kg, débit d'air à une vitesse extrêmement élevée/élevée/basse: 800/800/640 m³/h, consommation d'électricité à une vitesse extrêmement élevée/élevée/basse: 505/465/335 W avec alimentation monophasée à 230 V, pression statique à une vitesse extrêmement élevée/élevée/basse: 120/100/105 Pa, pression sonore à une vitesse extrêmement élevée/élevée/basse à 1,5 m: 41/40/38 dBA, efficacité thermique à une vitesse extrêmement élevée/élevée/basse: 70/70/72,5%, puissance frigorifique 6,56 kW (température de bulbe sec de l'air intérieur 27°C, température de bulbe humide de l'air intérieur 19°C, température de bulbe sec de l'air extérieur 35°C), puissance calorifique 8,61 kW (température de bulbe sec de l'air intérieur 20°C, température de bulbe sec de l'air extérieur 7°C, température de bulbe humide de l'air extérieur 6°C), diamètre des conduits 250 mm. (matériau) | 1.000 | 460312.40 | 460312.40 |
| mo005 | h | Compagnon professionnel III/CP2 installateur de climatisation. (main-d'œuvre) | 1.369 | 1356.83 | 1857.50 |
| mo104 | h | Ouvrier professionnel II/OP installateur de climatisation. (main-d'œuvre) | 1.369 | 844.31 | 1155.86 |
| % | % | Frais de chantier des unités d'ouvrage | 2 % | 463325.76 | 9266.52 |
|  |  | Coûts directs |  |  | 472592.28 |
