# Revêtement avec membrane de vinyle de PVC, renforcée avec support en tissu, de 0,55 mm d'épaisseur et 360 g/m² de masse superficielle, placée avec un adhésif sur le parement vertical

- Propriété du fichier: CYPE INGENIEROS, S.A.
- Format: FIEBDC-3/2002
- Zone géographique: Cameroun
- Coûts indirects: 3.00 %
- Frais généraux: 13.00 %
- Bénéfice: 6.00 %
- TVA: 19.25 %

## F Aménagements et finitions

### FM Revêtements de murs

#### FMV Revêtements vinyliques

**FMV010** m² Revêtement avec membrane de vinyle de PVC, renforcée avec support en tissu, de 0,55 mm d'épaisseur et 360 g/m² de masse superficielle, placée avec un adhésif sur le parement vertical.
Fourniture et mise en place d'un revêtement léger avec membrane de vinyle de PVC, avec support en coton, de 0,55 mm d'épaisseur et 360 g/m² de masse superficielle, placée avec un adhésif spécial pour revêtements muraux, sur la surface lisse et régularisée des parements verticaux intérieurs. Comprend la préparation et le nettoyage de la surface, la réalisation des rencontres, les découpes du matériau et les arrêts périmétriques.
Inclut: Préparation et nettoyage de la surface à revêtir. Implantation des joints, des vides et des rencontres. Découpe et préparation des lames. Application de l'adhésif sur le parement. Collage, pliage et présentation des lames vinyliques. Mise en place des lames. Nettoyage de l'adhésif excédant et passage du rouleau à joints. Résolution du périmètre du revêtement. Nettoyage de la surface finie.
Critère de métré de projet: Surface mesurée selon documentation graphique du Projet, en déduisant les ouvertures de surface supérieure à 2 m².
Critère de mesure de l'ouvrage: On mesurera la surface réellement exécutée selon les spécifications du Projet, en déduisant les ouvertures de surface supérieure à 2 m².

| Code | U | Désignation | Quantité | Prix | Montant |
|---|---|---|---|---|---|
| mt29cam010 | kg | Colle à base de résine acrylique en dispersion aqueuse, pour l'encollage des revêtements de murs flexibles. (matériau) | 0.150 | 6.34 | 0.95 |
| mt29sin020k | m² | Membrane de vinyle de PVC, avec support en coton, de 0,55 mm d'épaisseur et 360 g/m² de masse superficielle, Euroclasse B-s1,d0 de réaction au feu, selon NF EN 13501-1, pour revêtement des parements verticaux intérieurs. (matériau) | 1.050 | 25.78 | 27.07 |
| mo025 | h | Compagnon professionnel III/CP2 poseur de revêtements flexibles. (main-d'œuvre) | 0.152 | 1.34 | 0.20 |
| mo062 | h | Ouvrier professionnel II/OP poseur de revêtements flexibles. (main-d'œuvre) | 0.152 | 0.81 | 0.12 |
| % | % | Coûts directs complémentaires | 2 % | 28.34 | 0.57 |
|  |  | Coûts directs |  |  | 28.91 |
