# Recépage du pieu en béton armé, de 55 cm de diamètre, avec compresseur avec un marteau pneumatique et la charge mécanique des décombres dans le camion ou le container

- Propriété du fichier: CYPE INGENIEROS, S.A.
- Format: FIEBDC-3/2002
- Zone géographique: Cameroun
- Coûts indirects: 3.00 %
- Frais généraux: 13.00 %
- Bénéfice: 6.00 %
- TVA: 16.00 %

## G Structure et gros oeuvre

### GF Fondations

#### GFC Pieux coulés en place

**GFC080** m Recépage du pieu en béton armé, de 55 cm de diamètre, avec compresseur avec un marteau pneumatique et la charge mécanique des décombres dans le camion ou le container.
Recépage du pieu en béton armé, de 55 cm de diamètre, par piquage du béton en tête du pieu qui ne réunit pas les caractéristiques mécaniques nécessaires, avec compresseur avec un marteau pneumatique. Comprend le nettoyage et la charge mécanique des décombres provenant du recépage dans le camion ou le container.
Inclut: Recépage. Pliage des armatures. Nettoyage et charge mécanique des décombres provenant de l'étêtage dans le camion ou la benne.
Critère de métré de projet: Longueur moyenne selon documentation graphique du Projet.
Critère de mesure de l'ouvrage: On mesurera la longueur réellement exécutée selon les spécifications du Projet.

| Code | U | Désignation | Quantité | Prix | Montant |
|---|---|---|---|---|---|
| mq05pdm010c | h | Compresseur portable électrique 9 m³/min de débit. (matériel) | 0.321 | 8.19 | 2.63 |
| mq05mai030 | h | Marteau pneumatique. (matériel) | 0.642 | 2.73 | 1.75 |
| mq01exn010 | h | Mini pelleteuse sur pneus 52 CV. (matériel) | 0.006 | 27.47 | 0.16 |
| mo103 | h | Ouvrier d'exécution I/OE2 construction. (main-d'œuvre) | 0.874 | 0.78 | 0.68 |
| mo104 | h | Ouvrier d'exécution I/OE1 construction. (main-d'œuvre) | 0.263 | 0.76 | 0.20 |
| % | % | Coûts directs complémentaires | 2 % | 5.42 | 0.11 |
|  |  | Coûts directs |  |  | 5.53 |
