# Bande protectrice en PVC, de 140 mm de largeur et 9 mm d'épaisseur, de couleur blanc, fixé avec adhésif en polyuréthane et vis au parement

- Propriété du fichier: CYPE INGENIEROS, S.A.
- Format: FIEBDC-3/2002
- Zone géographique: Cameroun
- Coûts indirects: 3.00 %
- Frais généraux: 13.00 %
- Bénéfice: 6.00 %
- TVA: 19.25 %

**FRP010** m Bande protectrice en PVC, de 140 mm de largeur et 9 mm d'épaisseur, de couleur blanc, fixé avec adhésif en polyuréthane et vis au parement.
Fourniture et mise en place de bande protectrice en PVC, de 140 mm de largeur et 9 mm d'épaisseur, de couleur blanc, fixé avec adhésif en polyuréthane et vis au parement. Comprend les découpes et les unions.
Inclut: Implantation des points de fixation. Fixation de la bande au parement vertical.
Critère de métré de projet: Longueur mesurée aux axes, selon documentation graphique du Projet.
Critère de mesure de l'ouvrage: On mesurera, aux axes, la longueur réellement exécutée selon les spécifications du Projet.

| Code | U | Désignation | Quantité | Prix | Montant |
|---|---|---|---|---|---|
| mt53pdi010dd | m | Bande protectrice en PVC, de 140 mm de largeur et 9 mm d'épaisseur, de couleur blanc. (matériau) | 1.050 | 15.98 | 16.78 |
| mt47adc110a | kg | Adhésif spécial de polyuréthane bicomposant. (matériau) | 0.300 | 5.81 | 1.74 |
| mt12ppl016 | U | Vis autoformeuse protégée contre l'oxydation. (matériau) | 4.000 | 0.05 | 0.20 |
| mo011 | h | Compagnon professionnel III/CP2 monteur. (main-d'œuvre) | 0.114 | 1.76 | 0.20 |
| mo080 | h | Ouvrier professionnel II/OP monteur. (main-d'œuvre) | 0.114 | 1.08 | 0.12 |
| % | % | Coûts directs complémentaires | 2 % | 19.04 | 0.38 |
|  |  | Coûts directs |  |  | 19.42 |
