# Mur de soutènement des terres en maçonnerie ébauchée de pierre granitique, à une face visible, de 20 à 50 cm d'épaisseur et de jusqu'à 3 m de hauteur, sans comprendre la fondation

- Propriété du fichier: CYPE INGENIEROS, S.A.
- Format: FIEBDC-3/2002
- Zone géographique: Cameroun
- Coûts indirects: 3.00 %
- Frais généraux: 13.00 %
- Bénéfice: 6.00 %
- TVA: 19.25 %

## B Aménagements extérieurs

### BG Gros oeuvre

#### BGM Murs

**BGM010** m³ Mur de soutènement des terres en maçonnerie ébauchée de pierre granitique, à une face visible, de 20 à 50 cm d'épaisseur et de jusqu'à 3 m de hauteur, sans comprendre la fondation.
Réalisation d'un mur de soutènement des terres en maçonnerie ébauchée de pierre granitique, à une face visible, entre des terrains de différents niveaux, de 20 à 50 cm d'épaisseur et de jusqu'à 3 m de hauteur, sans comprendre la fondation et en incluant les pierres, le mortier de collage, le remplissage des joints, l'alignement, l'aplomb et le drainage.
Inclut: Implantation du mur. Mise en place et mise d'aplomb de regards de référence. Pose des fils entre les mires. Nettoyage et humectage du lit de la première rangée. Mise en place des moellons sur la couche de mortier. Pointage avec une règle et une plombée, en rectifiant sa position par coup. Disposition des tubes de drainage. Modelage, jointoiement et enfoncement des joints verticaux. Nettoyage du parement.
Critère de métré de projet: Volume mesuré sur la section théorique de calcul, selon documentation graphique du Projet.
Critère de mesure de l'ouvrage: On mesurera le volume théorique exécuté selon les spécifications du Projet.

| Code | U | Désignation | Quantité | Prix | Montant |
|---|---|---|---|---|---|
| mt09mor010c | m³ | Mortier de ciment CEM II/B-P 32,5 N type M-5, confectionné sur site avec 250 kg/m³ de ciment et une proportion en volume 1/6. (matériau) | 0.300 | 115.95 | 34.79 |
| mt08cem010b | kg | Ciment Portland CEM I 32,5 R, en sacs, selon NF EN 197-1. (matériau) | 2.000 | 0.11 | 0.22 |
| mt06mab010c | m³ | Moellons granitique ébauchés pour maçonnerie en pierre, taillés sur leur seule face visible. (matériau) | 1.200 | 82.50 | 99.00 |
| mt36tie010da | m | Tube en PVC, série B, de 75 mm de diamètre et 3 mm d'épaisseur, avec extrémité évasée, selon NF EN 1329-1. (matériau) | 0.050 | 4.47 | 0.22 |
| mo040 | h | Compagnon professionnel III/CP2 VRD espaces publics. (main-d'œuvre) | 0.237 | 1.34 | 0.32 |
| mo058 | h | Ouvrier professionnel II/OP poseur de pierre naturelle. (main-d'œuvre) | 3.800 | 0.81 | 3.08 |
| mo021 | h | Compagnon professionnel III/CP2 poseur de pierre naturelle. (main-d'œuvre) | 3.800 | 1.34 | 5.09 |
| % | % | Coûts directs complémentaires | 3 % | 142.72 | 4.28 |
|  |  | Coûts directs |  |  | 147.00 |
