# Imperméabilisation à l'aide de mastic de caoutchouc acrylique, Pumaflex "GRUPO PUMA", couleur blanche, renforcé avec feutre en fibre de verre, Mallaflex "GRUPO PUMA"

- Propriété du fichier: CYPE INGENIEROS, S.A.
- Format: FIEBDC-3/2002
- Zone géographique: Cameroun
- Coûts indirects: 3.00 %
- Frais généraux: 13.00 %
- Bénéfice: 6.00 %
- TVA: 19.25 %

**EEP080** m² Imperméabilisation à l'aide de mastic de caoutchouc acrylique, Pumaflex "GRUPO PUMA", couleur blanche, renforcé avec feutre en fibre de verre, Mallaflex "GRUPO PUMA".
Réalisation d'un revêtement élastique sur n'importe quel élément constructif exposé aux intempéries et qui ne se trouve pas en présence constante d'eau, par application d'une première couche de 1 mm d'épaisseur de mastic de caoutchouc acrylique, Pumaflex "GRUPO PUMA", couleur blanche, sur laquelle est placée une armature de feutre en fibre de verre, Mallaflex "GRUPO PUMA", et application postérieure d'une seconde couche de 1 mm d'épaisseur de mastic de caoutchouc acrylique, Pumaflex "GRUPO PUMA", couleur blanche.
Inclut: Nettoyage et préparation du support. Application de la première couche du revêtement. Mise en place de l'armature. Application de la seconde couche du revêtement.
Critère de métré de projet: Surface mesurée selon documentation graphique du Projet.
Critère de mesure de l'ouvrage: On mesurera la surface réellement exécutée selon les spécifications du Projet.

| Code | U | Désignation | Quantité | Prix | Montant |
|---|---|---|---|---|---|
| mt15igp020b | kg | Mastic de caoutchouc acrylique, Pumaflex "GRUPO PUMA", couleur blanche, constituée d'une dispersion aqueuse de copolymères acryliques, charges à haute résistance mécanique, additifs et pigments. (matériau) | 1.100 | 5.17 | 5.69 |
| mt15igp021a | m² | Feutre en fibre de verre, Mallaflex "GRUPO PUMA", pour imperméabilisation avec caoutchouc acrylique. (matériau) | 1.200 | 1.85 | 2.22 |
| mo032 | h | Compagnon professionnel III/CP2 applicateur de produits imperméabilisants. (main-d'œuvre) | 0.249 | 1.71 | 0.43 |
| mo070 | h | Ouvrier professionnel II/OP applicateur de produits imperméabilisants. (main-d'œuvre) | 0.249 | 1.08 | 0.27 |
| % | % | Coûts directs complémentaires | 2 % | 8.61 | 0.17 |
|  |  | Coûts directs |  |  | 8.78 |
