# Membrane de séparation en polyéthylène, de 0,05 mm d'épaisseur et 46 g/m² de masse surfacique, placée sur le terrain ou sur un hérisson

- Propriété du fichier: CYPE INGENIEROS, S.A.
- Format: FIEBDC-3/2002
- Zone géographique: Cameroun
- Devise: XAF
- Coûts indirects: 3.00 %
- Frais généraux: 13.00 %
- Bénéfice: 6.00 %
- TVA: 19.25 %

## A VRD et aménagements extérieurs

### AS Revêtement de sols extérieurs

#### ASF Préparation

**ASF010** m² Membrane de séparation en polyéthylène, de 0,05 mm d'épaisseur et 46 g/m² de masse surfacique, placée sur le terrain ou sur un hérisson.
Membrane de séparation en polyéthylène, de 0,05 mm d'épaisseur et 46 g/m² de masse surfacique, placée sur le terrain ou sur un hérisson.
Inclut: Mise en place de membrane de séparation. Résolution des recouvrements et des unions.
Critère de métré de projet: Surface mesurée selon documentation graphique du Projet.
Critère de mesure de l'ouvrage: On mesurera la surface réellement exécutée selon les spécifications du Projet, y compris les bords et les recouvrements.

| Code | U | Désignation | Quantité | Prix | Montant |
|---|---|---|---|---|---|
| mt16png010a | m² | Film de polyéthylène de 0,05 mm d'épaisseur et 46 g/m² de masse surfacique. (matériau) | 1.150 | 136.00 | 156.40 |
| mo020 | h | Compagnon professionnel III/CP2 construction. (main-d'œuvre) | 0.034 | 1047.01 | 35.60 |
| mo113 | h | Ouvrier d'exécution I/OE1 construction. (main-d'œuvre) | 0.017 | 640.45 | 10.89 |
| % | % | Frais de chantier des unités d'ouvrage | 2 % | 202.89 | 4.06 |
|  |  | Coûts directs |  |  | 206.95 |
