# Fouille en tranchées pour installations de géothermie

- Propriété du fichier: CYPE INGENIEROS, S.A.
- Format: FIEBDC-3/2002
- Zone géographique: Cameroun
- Devise: XAF
- Coûts indirects: 3.00 %
- Frais généraux: 13.00 %
- Bénéfice: 6.00 %
- TVA: 19.25 %

## A VRD et aménagements extérieurs

### AT Terrassement

#### ATF Déblais

**ATF060** m³ Fouille en tranchées pour installations de géothermie.
Fouille en tranchées pour installations de géothermie, dans un sol d'argile semi-dure, avec des moyens mécaniques, et chargement dans le camion.
Critère d'évaluation économique: Le prix ne comprend pas le transport des matériaux excavés.
Inclut: Implantation générale et fixation des points et des niveaux de référence. Mise en place des chaises dans les coins et aux extrémités des alignements. Excavation en couches horizontales successives et extraction des terres. Modelage des fonds avec extraction des terres. Chargement des matériaux excavés dans le camion.
Critère pour le métré: Volume moyen sur les sections théoriques de l'excavation, selon documentation graphique du Projet, sans dupliquer les coins ni les rencontres.
Critère pour le mémoire: On mesurera le volume théorique exécuté selon les spécifications du Projet, sans dupliquer les coins ni les rencontres et sans inclure les augmentations par excès d'excavation non autorisés, ni le remblai nécessaire à la reconstruction de la section théorique par défauts imputables à l'entrepreneur. On mesurera l'excavation une fois réalisée et avant l'application d'un remblai. Si l'entrepreneur referme l'excavation avant que la mesure ait été conformée, il sera considéré qu'il consent à ce que détermine unilatéralement le directeur de l'exécution de l'ouvrage.

| Code | U | Désignation | Quantité | Prix | Montant |
|---|---|---|---|---|---|
| mq01exn020b | h | Rétro-pelleteuse hydraulique sur pneus, de 115 kW. (matériel) | 0.330 | 26317.80 | 8684.87 |
| mo113 | h | Ouvrier d'exécution I/OE1 construction. (main-d'œuvre) | 0.262 | 1092.56 | 286.25 |
| % | % | Frais de chantier des unités d'ouvrage | 2 % | 8971.12 | 179.42 |
|  |  | Coûts directs |  |  | 9150.54 |
