# Transport, mise en oeuvre et retrait d'un équipement complet de perforation pour micropuits de pompage

- Propriété du fichier: CYPE INGENIEROS, S.A.
- Format: FIEBDC-3/2002
- Zone géographique: Cameroun
- Devise: XAF
- Coûts indirects: 3.00 %
- Frais généraux: 13.00 %
- Bénéfice: 6.00 %
- TVA: 19.25 %

## A VRD et aménagements extérieurs

### AT Terrassement

#### ATP Systèmes de pompage

**ATP020** U Transport, mise en oeuvre et retrait d'un équipement complet de perforation pour micropuits de pompage.
Transport, mise en oeuvre et retrait d'un équipement complet de perforation, pour la réalisation de micropuits de pompage.
Critère d'évaluation économique: Le prix comprend le déplacement au chantier du personnel spécialisé.
Inclut: Transport au chantier. Montage de l'équipement. Démontage de l'équipement. Retrait de l'équipement>.
Critère pour le métré: Nombre d'unités prévues, selon documentation graphique du Projet.
Critère pour le mémoire: On mesurera le nombre d'unités réellement exécutées selon les spécifications du Projet.

| Code | U | Désignation | Quantité | Prix | Montant |
|---|---|---|---|---|---|
| mq05epp010a | U | Transport, mise en oeuvre et retrait d'équipement de perforation, pour micropuits de pompage. (matériel) | 1.000 | 1437787.87 | 1437787.87 |
| % | % | Frais de chantier des unités d'ouvrage | 2 % | 1437787.87 | 28755.76 |
|  |  | Coûts directs |  |  | 1466543.63 |
