# Imperméabilisation d'un joint de construction. Système "PANTALLAX"

- Propriété du fichier: CYPE INGENIEROS, S.A.
- Format: FIEBDC-3/2002
- Zone géographique: Cameroun
- Devise: XAF
- Coûts indirects: 3.00 %
- Frais généraux: 13.00 %
- Bénéfice: 6.00 %
- TVA: 19.25 %

## E Enveloppe et finition extérieure

### EE Étanchéité: imperméabilisations

#### EEJ Joints

**EEJ060** m Imperméabilisation d'un joint de construction. Système "PANTALLAX".
Imperméabilisation d'un joint de construction dans un mur de sous-sol en béton, par dessus de la nappe phréatique. Système "PANTALLAX", constitué de; ouverture et assainissement du joint par une saignée de 5x5 cm, la laissant libre d'éléments désagrégés et de cavités; obturation instantanée d'une voie d'eau à l'intérieur de la saignée, système Rapid, avec du mortier à prise ultra-rapide, en pressant avec force la zone à boucher, autant de fois que nécessaire pour obtenir la coupure de la voie d'eau; nettoyage du joint par projection d'eau à pression, système Proyec, de manière à supprimer tous les restes de saleté, de graisses et de poussière du support, en laissant le pore ouvert; application de système Osmotic, de mortier imperméabilisant, (rendement: 1 kg/m²), qui agit par osmose en saturant le réseau capillaire du béton comme pont d'adhérence; scellement du joint, système Mortar, avec du mortier pour réparation et imperméabilisation, (rendement: 5 kg/m) et finition avec une couche de renfort, système Elastic, avec lait imperméabilisant élastique, couleur gris ciment, qui agit comme barrière élastique superficielle, (rendement: 1,5 kg/m² la première couche et 1,5 kg/m² la seconde couche), appliquée tant que la première couche est encore fraîche, sans qu'elle ait prise totalement.
Inclut: Ouverture et assainissement du joint. Obturation des voies d'eau. Nettoyage du joint. Application du mortier. Application de l'imperméabilisation. Application de la finition de renfort. Retrait et stockage des décombres. Chargement manuel des décombres dans le camion ou la benne.
Critère pour le métré: Longueur mesurée selon documentation graphique du Projet.
Critère pour le mémoire: On mesurera la longueur réellement exécutée selon les spécifications du Projet.

| Code | U | Désignation | Quantité | Prix | Montant |
|---|---|---|---|---|---|
| mt09rev010 | kg | Mortier à prise ultra-rapide, pour obstruction des voies d'eau, système Rapid "PANTALLAX". (matériau) | 0.100 | 1531.79 | 153.18 |
| mt09liv010a | kg | Mortier imperméabilisant, couleur gris ciment, composé de ciment Portland, sable de quartz et d'additifs tensioactifs, pour système Osmotic "PANTALLAX". (matériau) | 1.000 | 1312.96 | 1312.96 |
| mt09rev030a | kg | Mortier pour réparation et imperméabilisation de surfaces, système Mortar "PANTALLAX". (matériau) | 5.000 | 656.48 | 3282.40 |
| mt09liv020a | kg | Lait imperméabilisant élastique, couleur gris ciment, composée de ciment Portland, sable de quartz, additifs tensioactifs et polymères, résistant au gel et à la chaleur, et perméable à la vapeur d'eau, pour système Elastic "PANTALLAX". (matériau) | 3.000 | 2844.75 | 8534.25 |
| mq08lch020a | h | Équipement de jet d'eau à pression. (matériel) | 0.090 | 2792.27 | 251.30 |
| mq08gel010k | h | Groupe électrogène insonorisé, triphasé, de 45 kVA de puissance. (matériel) | 0.090 | 2605.75 | 234.52 |
| mo032 | h | Compagnon professionnel III/CP2 poseur de produits imperméabilisants. (main-d'œuvre) | 0.114 | 1770.99 | 201.89 |
| mo070 | h | Ouvrier professionnel II/OP poseur de produits imperméabilisants. (main-d'œuvre) | 0.114 | 1135.46 | 129.44 |
| % | % | Frais de chantier des unités d'ouvrage | 2 % | 14099.94 | 282.00 |
|  |  | Coûts directs |  |  | 14381.94 |
