# Imperméabilisation d'un mur en béton en contact avec le terrain, par sa face extérieure, avec des membranes en polyoléfines

- Propriété du fichier: CYPE INGENIEROS, S.A.
- Format: FIEBDC-3/2002
- Zone géographique: Cameroun
- Devise: XAF
- Coûts indirects: 3.00 %
- Frais généraux: 13.00 %
- Bénéfice: 6.00 %
- TVA: 19.25 %

## E Enveloppe et finition extérieure

### EE Étanchéité: imperméabilisations

#### EEM Murs de sous-sol

**EEM060** m² Imperméabilisation d'un mur en béton en contact avec le terrain, par sa face extérieure, avec des membranes en polyoléfines.
Imperméabilisation d'un mur en béton en contact avec le terrain, par sa face extérieure, avec membrane d'étanchéité flexible de polyoléfines, autoadhésive, de 0,6 mm d'épaisseur et 1200 g/m², revêtue avec un film en polyéthylène sur une de ses faces, de 1,2 mm d'épaisseur totale, totalement adhérée au support avec impression, à base de résines et dissolvants, placée avec des recouvrements. Comprend les accessoires pour la résolution des points singuliers et la bande autoadhésive pour le scellement des joints.
Critère d'évaluation économique: Le prix ne comprend pas la couche antipoinçonnante.
Inclut: Réalisation de travaux auxiliaires dans la surface support (formation d'angles, passage de tubes, etc.). Nettoyage et préparation de la surface. Mise en place de l'imperméabilisation. Scellement des joints. Résolution des points singuliers.
Critère pour le métré: Surface mesurée selon documentation graphique du Projet.
Critère pour le mémoire: On mesurera la surface réellement exécutée selon les spécifications du Projet, y compris les bords et les recouvrements.

| Code | U | Désignation | Quantité | Prix | Montant |
|---|---|---|---|---|---|
| mt15sik210a | kg | Impression, à base de résines et dissolvants, à appliquer sur surface support en béton. (matériau) | 0.300 | 12759.99 | 3828.00 |
| mt15sik200a | m² | Membrane d'étanchéité flexible de polyoléfines, autoadhésive, de 0,6 mm d'épaisseur et 1200 g/m², revêtue avec un film en polyéthylène sur une de ses faces, de 1,2 mm d'épaisseur totale, avec résistance aux agents chimiques et à la pénétration des racines, Euroclasse E de réaction au feu selon NF EN 13501-1, de 1x20 m. Comprend les accessoires pour la résolution des points singuliers. (matériau) | 1.100 | 26345.87 | 28980.46 |
| mt15sik220a | m | Ruban flexible de butyle, adhésif double face, de 150 mm de largeur, pour le scellement des joints entre les membranes d'étanchéité en polyoléfines. (matériau) | 1.000 | 2973.20 | 2973.20 |
| mo029 | h | Compagnon professionnel III/CP2 poseur de membranes d'étanchéité. (main-d'œuvre) | 0.341 | 1727.44 | 589.06 |
| mo067 | h | Ouvrier professionnel II/OP poseur de membranes d'étanchéité. (main-d'œuvre) | 0.341 | 1107.54 | 377.67 |
| % | % | Frais de chantier des unités d'ouvrage | 2 % | 36748.39 | 734.97 |
|  |  | Coûts directs |  |  | 37483.36 |
