# Scellement imperméabilisant intérieur du joint périphérique entre un conduit d'installations et un mur en béton

- Propriété du fichier: CYPE INGENIEROS, S.A.
- Format: FIEBDC-3/2002
- Zone géographique: Cameroun
- Devise: XAF
- Coûts indirects: 3.00 %
- Frais généraux: 13.00 %
- Bénéfice: 6.00 %
- TVA: 19.25 %

## E Enveloppe et finition extérieure

### EE Étanchéité: imperméabilisations

#### EEP Points singuliers

**EEP020** U Scellement imperméabilisant intérieur du joint périphérique entre un conduit d'installations et un mur en béton.
Scellement imperméabilisant intérieur du joint périphérique entre un conduit d'installations et un mur en béton, avec un cordon continu de 6 à 13 mm de diamètre et 30 cm de longueur, de mastic hydro-expansif monocomposant, appliqué au pistolet; et revêtement postérieur avec du mortier thixotropique, renforcé avec des fibres, à retrait compensé, avec une résistance à la compression à 28 jours supérieure ou égale à 40 N/mm² et un module d'élasticité supérieur ou égal à 25000 N/mm², classe R3, type PCC, selon NF EN 1504-3, Euroclasse A1 de réaction au feu, selon NF EN 13501-1.
Inclut: Nettoyage et préparation de la surface. Application du matériau de scellement. Application du revêtement.
Critère pour le métré: Nombre d'unités prévues, selon documentation graphique du Projet.
Critère pour le mémoire: On mesurera le nombre d'unités réellement exécutées selon les spécifications du Projet.

| Code | U | Désignation | Quantité | Prix | Montant |
|---|---|---|---|---|---|
| mt15map030a | U | Cartouche de 320 cm³ de mastic hydro-expansif monocomposant. (matériau) | 0.100 | 30859.35 | 3085.94 |
| mt09rem110b | kg | Mortier thixotropique, renforcé avec des fibres, à retrait compensé, avec une résistance à la compression à 28 jours supérieure ou égale à 40 N/mm² et un module d'élasticité supérieur ou égal à 25000 N/mm², classe R3, type PCC, selon NF EN 1504-3, Euroclasse A1 de réaction au feu, selon NF EN 13501-1, pour réparation structurale du béton. (matériau) | 0.648 | 501.76 | 325.14 |
| mo032 | h | Compagnon professionnel III/CP2 poseur de produits imperméabilisants. (main-d'œuvre) | 0.113 | 1727.44 | 195.20 |
| mo070 | h | Ouvrier professionnel II/OP poseur de produits imperméabilisants. (main-d'œuvre) | 0.159 | 1107.54 | 176.10 |
| % | % | Frais de chantier des unités d'ouvrage | 2 % | 3782.38 | 75.65 |
|  |  | Coûts directs |  |  | 3858.03 |
