# Isolation thermique des abouts de plancher et des poteaux de façade, avec du polystyrène expansé

- Propriété du fichier: CYPE INGENIEROS, S.A.
- Format: FIEBDC-3/2002
- Zone géographique: Cameroun
- Devise: XAF
- Coûts indirects: 3.00 %
- Frais généraux: 13.00 %
- Bénéfice: 6.00 %
- TVA: 19.25 %

## E Enveloppe et finition extérieure

### EI Isolations extérieures

#### EIT Ponts thermiques

**EIT030** m² Isolation thermique des abouts de plancher et des poteaux de façade, avec du polystyrène expansé.
Isolation thermique des abouts de plancher et des poteaux compris dans l'épaisseur de la façade, constituée de panneau rigide en polystyrène expansé, à surface lisse et usinage latéral droit, de 10 mm d'épaisseur et 30 mm de largeur, résistance thermique 0,65 m²K/W, conductivité thermique 0,032 W/(mK), placé bord à bord et cloué avec des pointes métalliques au coffrage de la structure avant bétonnage.
Inclut: Implantation et découpe de l'isolant. Fixation de l'isolant.
Critère pour le métré: Surface mesurée selon documentation graphique du Projet.
Critère pour le mémoire: On mesurera la surface réellement exécutée selon les spécifications du Projet.

| Code | U | Désignation | Quantité | Prix | Montant |
|---|---|---|---|---|---|
| mt16pel030a | m² | Panneau rigide en polystyrène expansé, selon NF EN 13163, à surface lisse et usinage latéral droit, de 10 mm d'épaisseur et 300 mm de largeur, résistance thermique 0,65 m²K/W, conductivité thermique 0,032 W/(mK), Euroclasse E de réaction au feu selon NF EN 13501-1, avec code de désignation EPS-EN 13163-L3-W3-T2-S5-P10-BS100-DS(N)2-CS(10)60. (matériau) | 1.050 | 1404.01 | 1474.21 |
| mt08var070 | kg | Pointes métalliques à tête large. (matériau) | 0.150 | 5731.36 | 859.70 |
| mo054 | h | Compagnon professionnel III/CP2 poseur d'isolants rigides ou flexibles. (main-d'œuvre) | 0.171 | 1775.06 | 303.54 |
| mo101 | h | Ouvrier professionnel II/OP poseur d'isolants rigides ou flexibles. (main-d'œuvre) | 0.171 | 1107.54 | 189.39 |
| % | % | Frais de chantier des unités d'ouvrage | 2 % | 2826.84 | 56.54 |
|  |  | Coûts directs |  |  | 2883.38 |
