# Système Veture de panneaux préfabriqués d'isolation thermique par l'extérieur des façades

- Propriété du fichier: CYPE INGENIEROS, S.A.
- Format: FIEBDC-3/2002
- Zone géographique: Cameroun
- Devise: XAF
- Coûts indirects: 3.00 %
- Frais généraux: 13.00 %
- Bénéfice: 6.00 %
- TVA: 19.25 %

## E Enveloppe et finition extérieure

### EI Isolations extérieures

#### EIV Systèmes de vêture

**EIV010** m² Système Veture de panneaux préfabriqués d'isolation thermique par l'extérieur des façades.
Isolation thermique par l'extérieur des façades, avec le système Veture, constitué de panneaux isolants préfabriqués constitués de plaquettes céramiques de grès, couleur rouge, unies à un panneau rigide en polystyrène extrudé, de 30 mm d'épaisseur, les panneaux préfabriqués étant fixés au parement support avec chevilles en polyamide, vis en acier zingué et dispositifs auxiliaires de fixation; scellement des joints entre panneaux préfabriqués avec adhésif en caoutchouc de silicone; mise en place de plaquettes individuelles d'union entre panneaux préfabriqués avec du mortier-colle amélioré, C2 TE S2, selon NF EN 12004, hautement déformable, avec résistance au glissement et temps ouvert allongé, et jointoiement final des plaquettes avec du mortier, type CG2. Comprend les pièces spéciales.
Inclut: Préparation de la surface support. Coupe et préparation des panneaux préfabriqués. Mise en place et fixation des panneaux préfabriqués sur le revêtement. Scellement des joints entre panneaux préfabriqués. Mise en place des plaquettes d'ajustement et des pièces spéciales. Jointoiement des plaquettes. Nettoyage final de la façade.
Critère pour le métré: Surface mesurée selon documentation graphique du Projet, en déduisant les ouvertures de surface supérieure à 1 m², en ajoutant en échange la surface de la partie intérieure de l'ouverture, correspondant au développement des jambages et des linteaux.
Critère pour le mémoire: On mesurera la surface réellement exécutée selon les spécifications du Projet, en déduisant les ouvertures de surface supérieure à 1 m², en ajoutant en échange la surface de la partie intérieure du vide, correspondant au développement des jambages et des linteaux.

| Code | U | Désignation | Quantité | Prix | Montant |
|---|---|---|---|---|---|
| mt12ppg010a | U | Panneau préfabriqué de 1240x600x48 mm, composé de plaquettes céramiques de grès, selon NF EN ISO 10545-11, couleur rouge, unies à un panneau rigide en polystyrène extrudé, selon NF EN 13164, de 30 mm d'épaisseur, résistance à la compression >= 300 kPa, résistance thermique 0,9 m²K/W, conductivité thermique 0,034 W/(mK), Euroclasse E de réaction au feu, selon NF EN 13501-1, y compris dispositifs auxiliaires de fixation et plaquettes individuelles. (matériau) | 1.420 | 41971.69 | 59599.80 |
| mt12ppg100a | U | Cheville en polyamide et vis en acier zingué, de 8 mm de diamètre et 100 mm de longueur. (matériau) | 7.000 | 242.66 | 1698.62 |
| mt12ppg110 | U | Cartouche de 310 cm³ d' adhésif en caoutchouc de silicone. (matériau) | 0.500 | 5891.91 | 2945.96 |
| mt09mcp100j | kg | Mortier-colle amélioré, C2 TE S2, selon NF EN 12004, hautement déformable, avec résistance au glissement et temps ouvert allongé, couleur blanche, à un seul composant à base de ciment à haute résistance, granulats sélectionnés, additifs et résines synthétiques, pour la pose en couche mince de tut type de pièces céramiques en parements verticaux extérieurs et revêtements extérieurs. (matériau) | 8.000 | 931.03 | 7448.24 |
| mt09mcr100a | kg | Mortier, type CG2, selon NF EN 13888, pour joints de 5 à 30 mm, composé de ciments à haute résistance, granulats sélectionnés, pigments et additifs spécifiques. (matériau) | 8.500 | 788.17 | 6699.45 |
| op00ato010 |  | Tournevis. | 1.000 | 0.00 | 0.00 |
| mo052 | h | Compagnon professionnel III/CP2 poseur de systèmes de façades préfabriqués. (main-d'œuvre) | 0.569 | 1775.06 | 1010.01 |
| mo099 | h | Ouvrier professionnel II/OP poseur de systèmes de façades préfabriqués. (main-d'œuvre) | 0.569 | 1107.54 | 630.19 |
| % | % | Frais de chantier des unités d'ouvrage | 2 % | 80032.27 | 1600.65 |
|  |  | Coûts directs |  |  | 81632.92 |
