# Revêtement dans les parements extérieurs avec un enduit de ciment à vue de mortier de chaux

- Propriété du fichier: CYPE INGENIEROS, S.A.
- Format: FIEBDC-3/2002
- Zone géographique: Cameroun
- Coûts indirects: 3.00 %
- Frais généraux: 13.00 %
- Bénéfice: 6.00 %
- TVA: 19.25 %

## E Enveloppe et finition extérieure

### EN Enduits et mortiers

#### ENB Enduits bicouches

**ENB010** m² Revêtement dans les parements extérieurs avec un enduit de ciment à vue de mortier de chaux, type GP CSII W0, selon NF EN 998-1, de couleur gris, pour la réalisation de la couche de base dans les revêtements continus bicouche, finition rugueux, épaisseur 15 mm, appliqué manuellement, armé et renforcé avec maille anti-alcalin dans les changements de matériaux et en rive de plancher.
Réalisation sur les façades, d'une couche de base de 15 mm d'épaisseur, pour revêtements continus bicouche, avec crépi à vue de mortier de chaux, type GP CSII W0, selon NF EN 998-1, de couleur gris, composé de chaux aérée, agglomérants hydrauliques, granulats sélectionnés et additifs, finition rugueux, imperméable à l'eau de pluie. Appliqué manuellement sur une surface de brique en terre cuite, brique ou bloc en béton ou brique en terre cuite à isolation rapportée, pose à joint mince. Comprend la préparation de la surface support, mise en place de maille de fibre de verre, anti-alcalin, de 10x10 mm d'ouverture de maille, de 750 à 900 microns d'épaisseur et de 200 à 250 g/m² de masse superficielle, avec 25 kp/cm² de résistance à la traction pour le renfort des rencontres entre différents matériaux et en rive de plancher, sur 20% de la surface du parement, la réalisation des joints, les angles, les guides, les arêtes, les mouchettes, les jambages et les linteaux et les arrêts aux rencontres avec les parements, les revêtements ou les autres éléments reçus sur sa surface.
Inclut: Préparation de la surface support. Détails de plans de travail. Préparation du mortier. Application du mortier. Réalisation des joints et des points singuliers. Finition superficielle. Séchage du mortier.
Critère de métré de projet: Surface mesurée selon documentation graphique du Projet, sans déduire les ouvertures inférieures à 4 m² et en déduisant, dans les ouvertures de surface supérieure à 4 m², l'excès sur les 4 m².
Critère de mesure de l'ouvrage: On mesurera la surface réellement exécutée selon les spécifications du Projet, en déduisant, dans les ouvertures de surface supérieure à 4 m², l'excès sur les 4 m².

| Code | U | Désignation | Quantité | Prix | Montant |
|---|---|---|---|---|---|
| mt28mim010a | kg | Mortier de chaux, type GP CSII W0, selon NF EN 998-1, de couleur gris, composé de chaux aérée, agglomérants hydrauliques, granulats sélectionnés et additifs. (matériau) | 20.250 | 0.37 | 7.49 |
| mt28mon040a | m² | Maille de fibre de verre, anti-alcalin, de 10x10 mm de ouverture de maille, de 750 à 900 microns d'épaisseur et de 200 à 250 g/m² de masse superficielle, avec 25 kp/cm² de résistance à la traction, pour armer les mortiers monocouches. (matériau) | 0.210 | 2.96 | 0.62 |
| op00tal020 |  | Malaxeur éléctrique. | 1.000 | 0.00 | 0.00 |
| mo039 | h | Compagnon professionnel III/CP2 enduiseur. (main-d'œuvre) | 0.357 | 1.71 | 0.61 |
| mo111 | h | Ouvrier d'exécution I/OE2 enduiseur. (main-d'œuvre) | 0.201 | 1.08 | 0.22 |
| % | % | Coûts directs complémentaires | 2 % | 8.94 | 0.18 |
|  |  | Coûts directs |  |  | 9.12 |
