# Imprégnation pour la protection des éléments en béton armé et précontraint contre la corrosion

- Propriété du fichier: CYPE INGENIEROS, S.A.
- Format: FIEBDC-3/2002
- Zone géographique: Cameroun
- Devise: XAF
- Coûts indirects: 3.00 %
- Frais généraux: 13.00 %
- Bénéfice: 6.00 %
- TVA: 19.25 %

## E Enveloppe et finition extérieure

### ES Traitements spéciaux de façade

#### ESC Anticorrosion

**ESC020** m² Imprégnation pour la protection des éléments en béton armé et précontraint contre la corrosion.
Application manuelle de deux couches d'imprégnation incolore inhibitrice à la corrosion migrante, (rendement: 0,5 kg/m²), pour la protection des éléments en béton armé et précontraint contre la corrosion.
Inclut: Nettoyage de la surface support. Application du produit.
Critère pour le métré: Surface mesurée selon documentation graphique du Projet, avec le même critère que le support de base.
Critère pour le mémoire: On mesurera la surface réellement exécutée selon les spécifications du Projet, avec le même critère que le support de base.

| Code | U | Désignation | Quantité | Prix | Montant |
|---|---|---|---|---|---|
| mt27tsd040b | kg | Imprégnation incolore inhibitrice à la corrosion migrante, pour la protection face à la corrosion des éléments en béton armé et précontraint. (matériau) | 0.500 | 7945.05 | 3972.53 |
| mo020 | h | Compagnon professionnel III/CP2 construction. (main-d'œuvre) | 0.171 | 1727.44 | 295.39 |
| mo113 | h | Ouvrier d'exécution I/OE1 construction. (main-d'œuvre) | 0.171 | 1065.70 | 182.23 |
| % | % | Frais de chantier des unités d'ouvrage | 2 % | 4450.15 | 89.00 |
|  |  | Coûts directs |  |  | 4539.15 |
