# Rampe d'escalier, en acier

- Propriété du fichier: CYPE INGENIEROS, S.A.
- Format: FIEBDC-3/2002
- Zone géographique: Cameroun
- Devise: XAF
- Coûts indirects: 3.00 %
- Frais généraux: 13.00 %
- Bénéfice: 6.00 %
- TVA: 19.25 %

## F Aménagements et finitions

### FG Garde-corps et mains courantes

#### FGE Rampes d'escaliers

**FGE010** m Rampe d'escalier, en acier.
Rampe métallique à tube creux en acier laminé à froid de 90 cm de hauteur, avec châssis simple, constitué d'une lisse haute de 100x40x2 mm, qui fait main courante, et d'une lisse basse de 80x40x2 mm; montants verticaux de 80x40x2 mm disposés tous les 120 cm et barreaux verticaux de 20x20x1 mm, placés tous les 12 cm et soudés entre eux, pour escalier en U, à deux volées droites avec palier intermédiaire. Comprend les pattes d'ancrage pour mise en place dans des parois maçonnées avec du mortier de ciment, confectionné sur chantier, dosage 1:6. Élaborée en atelier et montée in situ. Totalement terminée et prête à peindre.
Inclut: Implantation des points de fixation. Aplomb et nivellement. Résolution des unions entre tronçons. Résolution des liaisons avec le parement.
Critère pour le métré: Longueur mesurée aux axes en grandeur réelle, selon documentation graphique du Projet.
Critère pour le mémoire: On mesurera, en grandeur réelle, aux axes, la longueur réellement exécutée selon les spécifications du Projet.

| Code | U | Désignation | Quantité | Prix | Montant |
|---|---|---|---|---|---|
| mt08aaa010a | m³ | Eau. (matériau) | 0.006 | 1088.23 | 6.53 |
| mt01arg005a | t | Sable de carrière, pour mortier confectionné sur le chantier. (matériau) | 0.013 | 11771.80 | 153.03 |
| mt08cem000a | kg | Ciment gris en sacs. (matériau) | 2.000 | 79.08 | 158.16 |
| mt26dbe010c | m | Rampe métallique à tube creux en acier laminé à froid de 90 cm de hauteur, avec châssis simple constitué d'une lisse haute de 100x40x2 mm, qui fait main courante, et d'une lisse basse de 80x40x2 mm; montants verticaux de 80x40x2 mm disposés tous les 120 cm et barreaux verticaux de 20x20x1 mm, placés tous les 12 cm et soudés entre eux, pour un escalier en U, à deux volées droites avec palier intermédiaire. (matériau) | 1.000 | 77420.73 | 77420.73 |
| mq08sol020 | h | Équipement et éléments auxiliaires pour soudure électrique. (matériel) | 0.100 | 1650.81 | 165.08 |
| mq06hor010 | h | Bétonnière électrique avec une capacité de gâchage de 160 l. (matériel) | 0.006 | 1663.34 | 9.98 |
| op00amo010 |  | Rectifieuse ou scie radiale. | 1.000 | 0.00 | 0.00 |
| mo020 | h | Compagnon professionnel III/CP2 construction. (main-d'œuvre) | 0.352 | 1727.44 | 608.06 |
| mo113 | h | Ouvrier d'exécution I/OE1 construction. (main-d'œuvre) | 0.234 | 1065.70 | 249.37 |
| mo018 | h | Compagnon professionnel III/CP2 menuisier PVC et métal. (main-d'œuvre) | 0.469 | 1750.08 | 820.79 |
| mo059 | h | Ouvrier professionnel II/OP menuisier PVC et métal. (main-d'œuvre) | 0.234 | 1109.65 | 259.66 |
| % | % | Frais de chantier des unités d'ouvrage | 2 % | 79851.39 | 1597.03 |
|  |  | Coûts directs |  |  | 81448.42 |
