# Rampe d'escalier, en aluminium

- Propriété du fichier: CYPE INGENIEROS, S.A.
- Format: FIEBDC-3/2002
- Zone géographique: Cameroun
- Devise: XAF
- Coûts indirects: 3.00 %
- Frais généraux: 13.00 %
- Bénéfice: 6.00 %
- TVA: 19.25 %

## F Aménagements et finitions

### FG Garde-corps et mains courantes

#### FGE Rampes d'escaliers

**FGE030** m Rampe d'escalier, en aluminium.
Rampe en aluminium anodisé naturel de 90 cm de hauteur, avec châssis simple, constitué d'une lisse haute servant de main courante et d'une lisse basse; montants verticaux disposés tous les 100 cm et barreaux verticaux placés tous les 10 cm, pour escalier droit à une volée. Comprend les platines pour fixation par vissage dans un élément en béton avec chevilles à expansion et vis en acier. Élaborée en atelier et montée in situ.
Inclut: Implantation des points de fixation. Aplomb et nivellement. Résolution des unions entre tronçons. Résolution des liaisons avec le parement.
Critère pour le métré: Longueur mesurée aux axes en grandeur réelle, selon documentation graphique du Projet.
Critère pour le mémoire: On mesurera, en grandeur réelle, aux axes, la longueur réellement exécutée selon les spécifications du Projet.

| Code | U | Désignation | Quantité | Prix | Montant |
|---|---|---|---|---|---|
| mt26aaa023a | U | Ancrage mécanique avec douille à expansion en acier galvanisé, écrou et rondelle. (matériau) | 2.000 | 1251.61 | 2503.22 |
| mt25dbe010a | m | Rampe en aluminium anodisé naturel de 90 cm de hauteur, avec châssis simple constitué d'une lisse haute servant de main courante et d'une lisse basse; montants verticaux disposés tous les 100 cm et barreaux verticaux placés tous les 10 cm, pour un escalier droite à une volée. (matériau) | 1.000 | 52788.80 | 52788.80 |
| op00tal010 |  | Perceuse. | 1.000 | 0.00 | 0.00 |
| op00ato010 |  | Tournevis. | 1.000 | 0.00 | 0.00 |
| op00amo010 |  | Rectifieuse ou scie radiale. | 1.000 | 0.00 | 0.00 |
| mo011 | h | Compagnon professionnel III/CP2 monteur. (main-d'œuvre) | 0.614 | 1775.06 | 1089.89 |
| mo080 | h | Ouvrier professionnel II/OP monteur. (main-d'œuvre) | 0.387 | 1107.54 | 428.62 |
| % | % | Frais de chantier des unités d'ouvrage | 2 % | 56810.53 | 1136.21 |
|  |  | Coûts directs |  |  | 57946.74 |
