# Isolation thermique sous plancher constituée de matelas en laine minérale naturelle (LMN)

- Propriété du fichier: CYPE INGENIEROS, S.A.
- Format: FIEBDC-3/2002
- Zone géographique: Cameroun
- Coûts indirects: 3.00 %
- Frais généraux: 13.00 %
- Bénéfice: 6.00 %
- TVA: 19.25 %

## F Aménagements et finitions

### FI Isolations intérieures

#### FIF Planchers

**FIF010** m² Isolation thermique sous plancher constituée de matelas en laine minérale naturelle (LMN), revêtue sur une de ses faces avec un pare-vapeur à prestations élevées, constituée d'aluminium et papier kraft, fournie en rouleaux, Manta Aluminio (TI 312) "KNAUF INSULATION", de 100 mm d'épaisseur, selon NF EN 13162, résistance thermique 2,5 m²K/W, conductivité thermique 0,04 W/(mK), fixé mécaniquement.
Fourniture et mise en place d'un isolant thermique sous plancher constitué de matelas en laine minérale naturelle (LMN), revêtue sur une de ses faces avec un pare-vapeur à prestations élevées, constituée d'aluminium et papier kraft, fournie en rouleaux, Manta Aluminio (TI 312) "KNAUF INSULATION", de 100 mm d'épaisseur, selon NF EN 13162, résistance thermique 2,5 m²K/W, conductivité thermique 0,04 W/(mK), fixé mécaniquement. Comprend les découpes, les fixations et le nettoyage.
Inclut: Découpe et préparation de l'isolant. Mise en place de l'isolation.
Critère de métré de projet: Surface mesurée selon documentation graphique du Projet.
Critère de mesure de l'ouvrage: On mesurera la surface réellement exécutée selon les spécifications du Projet.

| Code | U | Désignation | Quantité | Prix | Montant |
|---|---|---|---|---|---|
| mt16lki020fgn | m² | Matelas en laine minérale naturelle (LMN), revêtue sur une de ses faces avec un pare-vapeur à prestations élevées, constituée d'aluminium et papier kraft, fournie en rouleaux, Manta Aluminio (TI 312) "KNAUF INSULATION", de 100 mm d'épaisseur, selon NF EN 13162, résistance thermique 2,5 m²K/W, conductivité thermique 0,04 W/(mK), Euroclasse A1 de réaction au feu, avec code de désignation MW-EN 13162-T2-Z9, d'application comme isolation thermique et acoustique entre cloisons allégées des toitures inclinées ou planes ventilées, et sur faux plafonds. (matériau) | 1.050 | 6.71 | 7.05 |
| mt16aaa027a | U | Cheville d'expansion et vis en polypropylène, avec bague d'étanchéité, pour fixation mécanique de couvertures isolantes. (matériau) | 3.000 | 0.11 | 0.33 |
| mo053 | h | Compagnon professionnel III/CP2 poseur d'isolants rigides ou flexibles. (main-d'œuvre) | 0.140 | 1.39 | 0.19 |
| mo099 | h | Ouvrier professionnel II/OP poseur d'isolants rigides ou flexibles. (main-d'œuvre) | 0.140 | 0.81 | 0.11 |
| % | % | Coûts directs complémentaires | 2 % | 7.68 | 0.15 |
|  |  | Coûts directs |  |  | 7.83 |
