# Moulure lisse en plâtre, de 4x4x120 cm, pour la décoration périmétrique des plafonds

- Propriété du fichier: CYPE INGENIEROS, S.A.
- Format: FIEBDC-3/2002
- Zone géographique: Cameroun
- Coûts indirects: 3.00 %
- Frais généraux: 13.00 %
- Bénéfice: 6.00 %
- TVA: 19.25 %

## F Aménagements et finitions

### FL Revêtements de plafonds

#### FLM Moulures en plâtre

**FLM010** m Moulure lisse en plâtre, de 4x4x120 cm, pour la décoration périmétrique des plafonds.
Fourniture et mise en place de moulure lisse en plâtre, de 4x4x120 cm, pour la décoration périmétrique des plafonds, placée avec colle pour plâtre. Comprend les découpes, les accessoires de fixation et le repassage des joints.
Inclut: Implantation et tracé sur les parements de l'emplacement de la moulure. Présentation et découpe des pièces. Humectage de la base de fixation. Extension de la colle. Mise en place et jointoiement des pièces. Repassages des rencontres entre les pièces, des coins et des recoins.
Critère de métré de projet: Longueur moyenne selon documentation graphique du Projet.
Critère de mesure de l'ouvrage: On mesurera la longueur réellement exécutée selon les spécifications du Projet.

| Code | U | Désignation | Quantité | Prix | Montant |
|---|---|---|---|---|---|
| mt12rea010ad | m | Moulure lisse en plâtre, de 4x4x120 cm. (matériau) | 1.050 | 1.21 | 1.27 |
| mt09eyc030 | kg | Colle pour plâtre. (matériau) | 0.200 | 0.35 | 0.07 |
| mo035 | h | Compagnon professionnel III/CP2 poseur de faux plafonds en dalles et de moulures. (main-d'œuvre) | 0.183 | 1.71 | 0.31 |
| % | % | Coûts directs complémentaires | 2 % | 1.65 | 0.03 |
|  |  | Coûts directs |  |  | 1.68 |
