# Fausse poutre continue en dalles de plâtre

- Propriété du fichier: CYPE INGENIEROS, S.A.
- Format: FIEBDC-3/2002
- Zone géographique: Cameroun
- Devise: XAF
- Coûts indirects: 3.00 %
- Frais généraux: 13.00 %
- Bénéfice: 6.00 %
- TVA: 19.25 %

## F Aménagements et finitions

### FL Revêtements de plafonds

#### FLN Plafonds suspendus non démontables, en plaques de plâtre

**FLN030** m Fausse poutre continue en dalles de plâtre.
Réalisation de fausse poutre continue de 20x20 cm de section, avec deux faces de dalles de plâtre avec nervures et finition lisse, fixées avec de l'étoupe pendante. Comprend le fil de fer d'attache en acier galvanisé pour les fixations.
Inclut: Implantation et tracé dans les parements. Présentation et découpe des pièces. Humectage de la base de fixation. Extension du mortier adhésif. Mise en place et jointoiement des pièces. Repassages des rencontres entre les pièces et les angles.
Critère pour le métré: Longueur mesurée selon documentation graphique du Projet.
Critère pour le mémoire: On mesurera la longueur réellement exécutée selon les spécifications du Projet.

| Code | U | Désignation | Quantité | Prix | Montant |
|---|---|---|---|---|---|
| mt12fpe010b | m² | Dalle de plâtre avec nervures, de 100x60 cm et de 8 mm d'épaisseur (20 mm d'épaisseur totale, y compris les nervures), avec bord droit et finition lisse, sans revêtement, pour faux plafonds. (matériau) | 0.420 | 2643.14 | 1110.12 |
| mt12fac010 | kg | Fibres végétales en rouleaux. (matériau) | 0.088 | 1147.34 | 100.97 |
| mt09pes010 | m³ | Pâte de plâtre, selon NF EN 13279-1. (matériau) | 0.002 | 126628.04 | 253.26 |
| mo035 | h | Compagnon professionnel III/CP2 poseur de faux plafonds en dalles et de moulures. (main-d'œuvre) | 0.376 | 1770.99 | 665.89 |
| mo117 | h | Ouvrier poseur de faux plafonds en dalles et de moulures. (main-d'œuvre) | 0.376 | 1092.56 | 410.80 |
| % | % | Frais de chantier des unités d'ouvrage | 2 % | 2541.04 | 50.82 |
|  |  | Coûts directs |  |  | 2591.86 |
