# Émail à deux composants

- Propriété du fichier: CYPE INGENIEROS, S.A.
- Format: FIEBDC-3/2002
- Zone géographique: Cameroun
- Coûts indirects: 3.00 %
- Frais généraux: 13.00 %
- Bénéfice: 6.00 %
- TVA: 19.25 %

## F Aménagements et finitions

### FP Peintures

#### FPA Peintures alimentaires

**FPA010** m² Émail à deux composants, à base de résines époxydiques sans dissolvant, couleur rouge oxyde, finition brillante, appliqué en deux couches, avec une épaisseur minimale de film sec de 25 microns par couche (rendement: 0,125 l/m²), sur des surfaces intérieures de citernes ou de silos d'acier pour un usage alimentaire, nettoyage et préparation du support préalables.
Réalisation d'une couche protectrice sur des surfaces intérieures de citernes ou de silos d'acier pour un usage alimentaire, via l'application en deux couches d'émail à deux composants, à base de résines époxydiques sans dissolvant, couleur rouge oxyde, finition brillante, anticorrosif, exempt de toxicité migratoire, avec une épaisseur minimale de film sec de 25 microns par couche (rendement: 0,125 l/m²). Comprend nettoyage et préparation de la surface à peindre, par projection à sec d'un jet de particules de matériau abrasif, jusqu'à atteindre un degré de préparation Sa2 selon NF EN ISO 8501-1, en obtenant une rugosité minimale de 50 microns, avant de commencer l'application de la couche de finition.
Inclut: Nettoyage et préparation de la surface support. Préparation du mélange. Application de deux couches de finition.
Critère de métré de projet: Surface mesurée selon documentation graphique du Projet, avec le même critère que le support base.
Critère de mesure de l'ouvrage: On mesurera la surface réellement exécutée selon les spécifications du Projet, avec le même critère que le support de base.

| Code | U | Désignation | Quantité | Prix | Montant |
|---|---|---|---|---|---|
| mt27ttm010 | m² | Nettoyage et préparation de la surface de profilés en acier, par jet commercial avec du sable ou de la grenaille jusqu'à atteindre un degré de préparation Sa2 selon NF EN ISO 8501-1, avec charge manuelle des restes dans la benne. (matériau) | 1.000 | 17.55 | 17.55 |
| mt27edj020b | l | Émail à deux composants, à base de résines époxydiques sans dissolvant, couleur rouge oxyde, finition brillante, anticorrosif, exempt de toxicité migratoire, appliqué avec brosse, rouleau ou pistolet. (matériau) | 0.250 | 63.65 | 15.91 |
| op00tal020 |  | Agitateur. | 1.000 | 0.00 | 0.00 |
| mo037 | h | Compagnon professionnel III/CP2 peintre. (main-d'œuvre) | 0.175 | 1.34 | 0.23 |
| mo074 | h | Ouvrier professionnel II/OP peintre. (main-d'œuvre) | 0.175 | 0.81 | 0.14 |
| % | % | Coûts directs complémentaires | 2 % | 33.83 | 0.68 |
|  |  | Coûts directs |  |  | 34.51 |
