# Peinture à deux composants

- Propriété du fichier: CYPE INGENIEROS, S.A.
- Format: FIEBDC-3/2002
- Zone géographique: Cameroun
- Coûts indirects: 3.00 %
- Frais généraux: 13.00 %
- Bénéfice: 6.00 %
- TVA: 19.25 %

## F Aménagements et finitions

### FS Revêtements de sols

#### FSJ Peintures

**FSJ010** m² Peinture à deux composants, à base de résine époxy et durcisseur aminique en émulsion aqueuse, couleur verte RAL 6001, finition satinée, appliquée en deux couches (rendement: 0,225 kg/m² par couche), sur des surfaces intérieurs en béton ou de mortier autonivelant, dans des sols de garages (ne comprend pas la préparation du support).
Fourniture et application d'une peinture sur des surfaces intérieurs en béton ou de mortier autonivelant, pour un usage dans des sols de garages, par application au rouleau à poil court ou au pistolet air-less d'une première couche de peinture à deux composants, à base de résine époxy et durcisseur aminique en émulsion aqueuse, couleur verte RAL 6001, finition satinée, diluée avec 10% d'eau, et une seconde couche du même produit non dilué, (rendement: 0,225 kg/m² chaque couche). Comprend le nettoyage de la surface support et la préparation du mélange. Sans comprendre la préparation du support.
Inclut: Nettoyage général de la surface support. Préparation du mélange. Application de deux couches de finition.
Critère de métré de projet: Surface mesurée selon documentation graphique du Projet, avec le même critère que le support base.
Critère de mesure de l'ouvrage: On mesurera la surface réellement exécutée selon les spécifications du Projet, avec le même critère que le support de base.

| Code | U | Désignation | Quantité | Prix | Montant |
|---|---|---|---|---|---|
| mt27upx010i | kg | Peinture à deux composants, à base de résine époxy et durcisseur aminique en émulsion aqueuse, couleur verte RAL 6001, finition satinée, à appliquer à la brosse, au rouleau ou au pistolet. (matériau) | 0.450 | 9.88 | 4.45 |
| op00tal020 |  | Malaxeur éléctrique. | 1.000 | 0.00 | 0.00 |
| mo038 | h | Compagnon professionnel III/CP2 peintre. (main-d'œuvre) | 0.102 | 1.71 | 0.17 |
| mo076 | h | Ouvrier professionnel II/OP peintre. (main-d'œuvre) | 0.102 | 1.08 | 0.11 |
| % | % | Coûts directs complémentaires | 2 % | 4.73 | 0.09 |
|  |  | Coûts directs |  |  | 4.82 |
