# Revêtement de moquette de fibre naturel 80% laine et 20% polyamide, fournie en carreaux de 50x50 cm, finie en poil coupé, placée avec un adhésif de contact

- Propriété du fichier: CYPE INGENIEROS, S.A.
- Format: FIEBDC-3/2002
- Zone géographique: Cameroun
- Coûts indirects: 3.00 %
- Frais généraux: 13.00 %
- Bénéfice: 6.00 %
- TVA: 19.25 %

## F Aménagements et finitions

### FS Revêtements de sols

#### FST Revêtements textiles

**FST010** m² Revêtement de moquette de fibre naturel 80% laine et 20% polyamide, fournie en carreaux de 50x50 cm, finie en poil coupé, placée avec un adhésif de contact.
Fourniture et mise en place d'un revêtement de moquette de fibre naturel 80% laine et 20% polyamide, fournie en carreaux de 50x50 cm, fabriquée par procédé tufting, finie en poil coupé, placée avec un adhésif de contact. Comprend l'adhésif de contact, la réalisation des joints du revêtement textile, la suppression et le nettoyage du matériau excédant et le nettoyage final du revêtement.
Inclut: Implantation. Application de la couche d'adhésif de contact. Recoupe du revêtement. Application de l'adhésif de contact sur le revêtement. Mise en place du revêtement. Suppression et nettoyage du matériau excédant. Nettoyage final du revêtement.
Critère de métré de projet: Surface utile, mesurée selon documentation graphique du Projet.
Critère de mesure de l'ouvrage: On mesurera la surface réellement exécutée selon les spécifications du Projet.

| Code | U | Désignation | Quantité | Prix | Montant |
|---|---|---|---|---|---|
| mt18dww010 | kg | Adhésif de contact à base de résine acrylique en dispersion aqueuse, pour revêtement de caoutchouc, linoléum, PVC, moquette et textile. (matériau) | 0.250 | 5.75 | 1.44 |
| mt18dte010x | m² | Moquette de fibre naturel 80% laine et 20% polyamide, fournie en carreaux de 50x50 cm, fabriquée par procédé tufting, finie en poil coupé. (matériau) | 1.050 | 103.14 | 108.30 |
| mo027 | h | Compagnon professionnel III/CP2 poseur de moquettes et de revêtements textiles. (main-d'œuvre) | 0.228 | 1.71 | 0.39 |
| mo065 | h | Ouvrier professionnel II/OP poseur de moquettes et de revêtements textiles. (main-d'œuvre) | 0.228 | 1.08 | 0.25 |
| % | % | Coûts directs complémentaires | 2 % | 110.38 | 2.21 |
|  |  | Coûts directs |  |  | 112.59 |
