# Pare-coups avec une protection en vinyle

- Propriété du fichier: CYPE INGENIEROS, S.A.
- Format: FIEBDC-3/2002
- Zone géographique: Cameroun
- Devise: XAF
- Coûts indirects: 3.00 %
- Frais généraux: 13.00 %
- Bénéfice: 6.00 %
- TVA: 19.25 %

## F Aménagements et finitions

### FZ Zones communes

#### FZL Couloirs

**FZL020** m Pare-coups avec une protection en vinyle.
Pare-coups droit, de 200x30 mm, constitué de: un profilé en aluminium, fixé avec vis et chevilles à expansion au parement, protection en vinyle de 2 mm d'épaisseur, de couleur grise, fixée par clipsage au profilé en aluminium et finition aux extrémités avec des bouchons en ABS. Comprend les découpes et les liaisons.
Inclut: Implantation des points de fixation. Fixation des consoles au parement. Insertion du profilé amortisseur. Fixation du profilé en aluminium. Mise en place de la protection en vinyle. Mise en place des bouchons aux extrémités.
Critère pour le métré: Longueur mesurée aux axes, selon documentation graphique du Projet.
Critère pour le mémoire: On mesurera, aux axes, la longueur réellement exécutée selon les spécifications du Projet.

| Code | U | Désignation | Quantité | Prix | Montant |
|---|---|---|---|---|---|
| mt53pdi020aa | m | Pare-coups droit, de 200x30 mm, constitué de: un profilé en aluminium, dans lequel est inséré un autre profilé amortisseur en caoutchouc, vis et chevilles à expansion, protection en vinyle de 2 mm d'épaisseur, de couleur grise, avec classement de résistance au feu B-s1, d0 selon NF EN 13501-1, clips et bouchons en ABS pour arrêt des extrémités. (matériau) | 1.050 | 62646.19 | 65778.50 |
| mo011 | h | Compagnon professionnel III/CP2 monteur. (main-d'œuvre) | 0.114 | 1457.54 | 166.16 |
| mo080 | h | Ouvrier professionnel II/OP monteur. (main-d'œuvre) | 0.114 | 909.60 | 103.69 |
| % | % | Frais de chantier des unités d'ouvrage | 2 % | 66048.35 | 1320.97 |
|  |  | Coûts directs |  |  | 67369.32 |
