# Démolition d'une ferme en bois

- Propriété du fichier: CYPE INGENIEROS, S.A.
- Format: FIEBDC-3/2002
- Zone géographique: Cameroun
- Devise: XAF
- Coûts indirects: 3.00 %
- Frais généraux: 13.00 %
- Bénéfice: 6.00 %
- TVA: 19.25 %

## G Structure et gros oeuvre

### GC Charpentes et couvertures autoportantes

#### GCD Démolition

**GCD030** U Démolition d'une ferme en bois.
Démolition d'une fermette en bois, de 4 m de portée entre appuis, avec des moyens manuels et tronçonneuse, et chargement manuel dans le camion ou la benne.
Critère d'évaluation économique: Le prix comprend le piquage des murs d'appui au niveau des connexions avec la ferme.
Inclut: Piquage des murs d'appui au niveau des connexions avec la ferme. Démolition de l'élément. Fragmentation des décombres en pièces maniables. Retrait et stockage des décombres. Nettoyage des restes d'ouvrage. Chargement manuel des décombres dans le camion ou la benne.
Critère pour le métré: Nombre d'unités prévues, selon documentation graphique du Projet.
Critère pour le mémoire: On mesurera le nombre d'unités réellement démolies selon les spécifications du Projet.

| Code | U | Désignation | Quantité | Prix | Montant |
|---|---|---|---|---|---|
| mq09sie010 | h | Tronçonneuse à essence, de 50 cm de lame et 2 kW de puissance. (matériel) | 0.600 | 1626.56 | 975.94 |
| mo020 | h | Compagnon professionnel III/CP2 construction. (main-d'œuvre) | 0.683 | 1770.99 | 1209.59 |
| mo112 | h | Ouvrier d'exécution I/OE2 construction. (main-d'œuvre) | 0.683 | 1110.44 | 758.43 |
| mo113 | h | Ouvrier d'exécution I/OE1 construction. (main-d'œuvre) | 1.138 | 1092.56 | 1243.33 |
| % | % | Frais de chantier des unités d'ouvrage | 2 % | 4187.29 | 83.75 |
|  |  | Coûts directs |  |  | 4271.04 |
