# Poutre de bois scié de pin de Monterey (Pinus Radiata D. Don)

- Propriété du fichier: CYPE INGENIEROS, S.A.
- Format: FIEBDC-3/2002
- Zone géographique: Cameroun
- Coûts indirects: 3.00 %
- Frais généraux: 13.00 %
- Bénéfice: 6.00 %
- TVA: 16.00 %

## G Structure et gros oeuvre

### GO Poteaux, poutres et ossatures

#### GOB Bois

**GOB030** m³ Poutre de bois scié de pin de Monterey (Pinus Radiata D. Don), de 10x10 à 15x30 cm de section et jusqu'à 6 m de longueur, classe résistante C-16, protection du bois de classe de pénétration P3 à P6, travaillée en atelier.
Inclut: Implantation et marquage des axes, aux points d'appui des poutres. Mise en place et fixation provisoire de la poutre. Aplomb et nivellement. Exécution des assemblages. Vérification finale de l'aplomb et des niveaux.

| Code | U | Désignation | Quantité | Prix | Montant |
|---|---|---|---|---|---|
| mt07mee015t | m³ | Bois scié de pin de Monterey (Pinus Radiata D. Don) avec finition brossée, pour poutre de 10x10 à 15x30 cm de section et jusqu'à 6 m de longueur, pour applications structurales, classe résistante C-16 selon NF EN 338 et NF EN 1912 et protection face aux agents biotiques qui correspondent à la classe de pénétration P3 à P6 (de 4 à 12 mm dans les faces latérales de l'aubier) selon NF EN 351-1, travaillée en atelier. (matériau) | 1.000 | 492.05 | 492.05 |
| op00cla010 |  | Cloueuse. | 1.000 | 0.00 | 0.00 |
| op00cep010 |  | Varlope. | 1.000 | 0.00 | 0.00 |
| mo043 | h | Compagnon professionnel III/CP2 monteur de structures en bois. (main-d'œuvre) | 9.366 | 1.30 | 12.18 |
| mo086 | h | Ouvrier professionnel II/OP monteur de structures en bois. (main-d'œuvre) | 4.683 | 0.81 | 3.79 |
| % | % | Coûts directs complémentaires | 2 % | 508.02 | 10.16 |
|  |  | Coûts directs |  |  | 518.18 |
