# Étaiement de la paroi moulée

- Propriété du fichier: CYPE INGENIEROS, S.A.
- Format: FIEBDC-3/2002
- Zone géographique: Cameroun
- Devise: XAF
- Coûts indirects: 3.00 %
- Frais généraux: 13.00 %
- Bénéfice: 6.00 %
- TVA: 19.25 %

## G Structure et gros oeuvre

### GS Structures enterrées et semi-enterrées

#### GSB Ouvrages de soutènement en BA

**GSB130** m Étaiement de la paroi moulée.
Montage et démontage d'un étaiement provisoire, avec une capacité portante de 20 t, pour assurer la stabilité de la paroi moulée lors des travaux d'excavation des terres sur l'un des côté et jusqu'à ce que la paroi se rigidifie définitivement via ses liaisons au reste de la structure. Exécuté par la mise en place de profilé métallique IPE, IPN, HEB ou similaire, avec des plaques métalliques et des fixations, dans la surface du mur.
Inclut: Implantation des plaques d'ancrage. Mise en place et fixation des plaques. Mise en place et fixation d'un étai métallique. Mise hors service des ancrages provisoires. Démontage de l'équipement.
Critère pour le métré: Longueur mesurée selon documentation graphique du Projet.
Critère pour le mémoire: On mesurera la longueur réellement exécutée selon les spécifications du Projet.

| Code | U | Désignation | Quantité | Prix | Montant |
|---|---|---|---|---|---|
| mt07ala012f | U | Contreventement constitué de profilé métallique IPE, IPN, HEB ou similaire, plaques d'ancrage et fixations, avec une capacité portante de 20 t. (matériau) | 1.000 | 282407.64 | 282407.64 |
| mq04cap010c | h | Camion pour transport, de 24 t de charge. (matériel) | 0.150 | 64374.75 | 9656.21 |
| mq07gte010c | h | Grue autopropulsée à bras télescopique avec une capacité d'élévation de 30 t et 27 m de hauteur maximale de travail. (matériel) | 0.085 | 36178.91 | 3075.21 |
| mo047 | h | Compagnon professionnel III/CP2 charpentier métal. (main-d'œuvre) | 0.284 | 1797.70 | 510.55 |
| mo094 | h | Ouvrier professionnel II/OP charpentier métal. (main-d'œuvre) | 0.569 | 1151.80 | 655.37 |
| % | % | Frais de chantier des unités d'ouvrage | 2 % | 296304.98 | 5926.10 |
|  |  | Coûts directs |  |  | 302231.08 |
