# Essai sur dalles en béton

- Propriété du fichier: CYPE INGENIEROS, S.A.
- Format: FIEBDC-3/2002
- Zone géographique: Cameroun
- Devise: XAF
- Coûts indirects: 3.00 %
- Frais généraux: 13.00 %
- Bénéfice: 6.00 %
- TVA: 19.25 %

## Q Contrôle de qualité et essais

### QB Dalles

#### QBH Béton

**QBH010** U Essai sur dalles en béton.
Essais à réaliser en laboratoire accrédité dans le domaine technique correspondant, sur un échantillon de dalle en béton, pris sur chantier, pour la détermination des caractéristiques suivantes: aspect superficiel selon NF EN 1339, résistance climatique selon NF EN 1339. Comprend le déplacement au site, la prise d'échantillon et le rapport des résultats.
Inclut: Déplacement sur chantier. Prise d'échantillons. Réalisation des essais. Rédaction d'un rapport des résultats des essais réalisés.
Critère pour le métré: Essai à réaliser, selon documentation du Plan de contrôle de qualité.

| Code | U | Désignation | Quantité | Prix | Montant |
|---|---|---|---|---|---|
| mt49bah010 | U | Essai pour déterminer l'aspect superficiel d'un échantillon de dalle de béton, selon NF EN 1339, comprend le déplacement au site, la prise d'un échantillon et le rapport des résultats. (matériau) | 1.000 | 66393.87 | 66393.87 |
| mt49bah050 | U | Essai pour déterminer la résistance climatique d'un échantillon de dalle de béton, selon NF EN 1339, comprend le déplacement au site, la prise d'un échantillon et le rapport des résultats. (matériau) | 1.000 | 148099.59 | 148099.59 |
| % | % | Frais de chantier des unités d'ouvrage | 2 % | 214493.46 | 4289.87 |
|  |  | Coûts directs |  |  | 218783.33 |
