# Essai sur dalles en béton

- Propriété du fichier: CYPE INGENIEROS, S.A.
- Format: FIEBDC-3/2002
- Zone géographique: Cameroun
- Devise: XAF
- Coûts indirects: 3.00 %
- Frais généraux: 13.00 %
- Bénéfice: 6.00 %
- TVA: 19.25 %

## Q Contrôle de qualité et essais

### QB Revêtements de sols

#### QBH De dalles en béton

**QBH010** U Essai sur dalles en béton.
Essais à réaliser en laboratoire accrédité dans le domaine technique correspondant, sur un échantillon de dalle en béton, pris sur chantier, pour la détermination des caractéristiques suivantes: aspect superficiel selon NF EN 1339. Comprend le déplacement au site, la prise d'échantillon et le rapport des résultats.
Inclut: Déplacement sur chantier. Prise d'échantillons. Réalisation des essais. Rédaction d'un rapport des résultats des essais réalisés.
Critère pour le métré: Essai à réaliser, selon documentation du Plan de contrôle de qualité.

| Code | U | Désignation | Quantité | Prix | Montant |
|---|---|---|---|---|---|
| mt49bah010 | U | Essai pour déterminer l'aspect superficiel d'un échantillon de dalle de béton, selon NF EN 1339, comprend le déplacement au site, la prise d'un échantillon et le rapport des résultats. (matériau) | 1.000 | 66333.46 | 66333.46 |
| % | % | Frais de chantier des unités d'ouvrage | 2 % | 66333.46 | 1326.67 |
|  |  | Coûts directs |  |  | 67660.13 |
