# Robinetterie à deux manettes pour lavabo

- Propriété du fichier: CYPE INGENIEROS, S.A.
- Format: FIEBDC-3/2002
- Zone géographique: Cameroun
- Devise: XAF
- Coûts indirects: 3.00 %
- Frais généraux: 13.00 %
- Bénéfice: 6.00 %
- TVA: 19.25 %

## T Équipements techniques

### TB Équipements sanitaires

#### TBL Lavabos

**TBL040** U Robinetterie à deux manettes pour lavabo.
Robinetterie à deux manettes constituée de robinet mélangeur sur plan pour lavabo, de 1/2", avec bec tournant, finition chromée, avec poignées croisillons, limiteur de débit à 5 l/min, mousseur et déversoir Push-Open de 1 1/4" de diamètre. Comprend flexibles d'alimentation avec connexion d'entrée de 3/8" de diamètre et deux jeux de caches pour masquer la vis de fixation des poignées.
Inclut: Implantation. Mise en place. Connexion. Contrôle de son bon fonctionnement.
Critère pour le métré: Nombre d'unités prévues, selon documentation graphique du Projet.
Critère pour le mémoire: On mesurera le nombre d'unités réellement mises en place selon les spécifications du Projet.

| Code | U | Désignation | Quantité | Prix | Montant |
|---|---|---|---|---|---|
| mt31gro030a | U | Robinet mélangeur sur plan pour lavabo, de 1/2", avec bec tournant, finition chromée, avec poignées croisillons, limiteur de débit à 5 l/min, mousseur et déversoir Push-Open de 1 1/4" de diamètre, y compris flexibles d'alimentation avec connexion d'entrée de 3/8" de diamètre et deux jeux de caches pour masquer la vis de fixation des poignées. (matériau) | 1.000 | 467980.11 | 467980.11 |
| mt37www010 | U | Produits complémentaires pour installations de plomberie. (matériau) | 1.000 | 1189.84 | 1189.84 |
| mo008 | h | Compagnon professionnel III/CP2 plombier. (main-d'œuvre) | 0.569 | 1819.81 | 1035.47 |
| % | % | Frais de chantier des unités d'ouvrage | 2 % | 470205.42 | 9404.11 |
|  |  | Coûts directs |  |  | 479609.53 |
