# Robinet de chasse encastré pour WC de sol

- Propriété du fichier: CYPE INGENIEROS, S.A.
- Format: FIEBDC-3/2002
- Zone géographique: Cameroun
- Devise: XAF
- Coûts indirects: 3.00 %
- Frais généraux: 13.00 %
- Bénéfice: 6.00 %
- TVA: 19.25 %

## T Équipements techniques

### TB Équipements sanitaires

#### TBW WC et urinoirs

**TBW120** U Robinet de chasse encastré pour WC de sol.
Robinet de chasse encastrable pour WC, de 3/4", de rinçage unique réglable entre 6 et 9 litres, pression minimale 1,2 bar, pression maximale 5 bar, faible niveau de bruit, avec boîte encastrable de 200x95x200 mm et tube de décharge avec hauteur réglable, et plaque de commande antivandalisme pour l'actionnement du robinet de chasse, en acier inoxydable, de rinçage simple touche, de 156x197x19 mm, avec cadre de fixation. Installation encastrée dans un mur en maçonnerie.
Inclut: Implantation. Mise en place et fixation. Connexion au réseau d'eau froide. Montage des accessoires et des compléments. Contrôle de son bon fonctionnement.
Critère pour le métré: Nombre d'unités prévues, selon documentation graphique du Projet.
Critère pour le mémoire: On mesurera le nombre d'unités réellement mises en place selon les spécifications du Projet.

| Code | U | Désignation | Quantité | Prix | Montant |
|---|---|---|---|---|---|
| mt31gro450a | U | Robinet de chasse encastrable pour WC, de 3/4", de rinçage unique réglable entre 6 et 9 litres, pression minimale 1,2 bar, pression maximale 5 bar, faible niveau de bruit, avec boîte encastrable de 200x95x200 mm et tube de décharge avec hauteur réglable, y compris éléments de connexion et une vanne de passage. (matériau) | 1.000 | 238511.82 | 238511.82 |
| mt30gro145a | U | Plaque de commande antivandalisme pour l'actionnement du robinet de chasse, en acier inoxydable, de rinçage simple touche, de 156x197x19 mm, avec cadre de fixation, y compris les éléments de fixation. (matériau) | 1.000 | 125875.74 | 125875.74 |
| op00tal010 |  | Perceuse. | 1.000 | 0.00 | 0.00 |
| op00ato010 |  | Tournevis. | 1.000 | 0.00 | 0.00 |
| mo008 | h | Compagnon professionnel III/CP2 plombier. (main-d'œuvre) | 1.138 | 1819.81 | 2070.94 |
| % | % | Frais de chantier des unités d'ouvrage | 2 % | 366458.50 | 7329.17 |
|  |  | Coûts directs |  |  | 373787.67 |
