# Luminaire. Installation suspendue

- Propriété du fichier: CYPE INGENIEROS, S.A.
- Format: FIEBDC-3/2002
- Zone géographique: Cameroun
- Devise: XAF
- Coûts indirects: 3.00 %
- Frais généraux: 13.00 %
- Bénéfice: 6.00 %
- TVA: 19.25 %

## T Équipements techniques

### TE Éclairage

#### TEI Équipements intérieurs

**TEI180** U Luminaire. Installation suspendue.
Luminaire suspendu, de 300 mm de diamètre, pour 1 lampe fluorescente TC-TELI de 32 W, avec corps de luminaire en acier inoxydable, câble de suspension flexible de 2 m de longueur, diffuseur en verre soufflé opalin lisse mat, ballast électronique et isolation classe F. Comprend les lampes.
Inclut: Implantation. Montage, connexion et contrôle de son bon fonctionnement.
Critère pour le métré: Nombre d'unités prévues, selon documentation graphique du Projet.
Critère pour le mémoire: On mesurera le nombre d'unités réellement exécutées selon les spécifications du Projet.

| Code | U | Désignation | Quantité | Prix | Montant |
|---|---|---|---|---|---|
| mt34lim050a | U | Luminaire suspendu, de 300 mm de diamètre, pour 1 lampe fluorescente TC-TELI de 32 W, avec corps de luminaire en acier inoxydable, câble de suspension flexible de 2 m de longueur, diffuseur en verre soufflé opalin lisse mat, ballast électronique et isolation classe F. (matériau) | 1.000 | 278360.87 | 278360.87 |
| mt34tuf020z | U | Lampe fluorescente compacte TC-TELI de 32 W. (matériau) | 1.000 | 8452.14 | 8452.14 |
| mo003 | h | Compagnon professionnel III/CP2 électricien. (main-d'œuvre) | 0.228 | 1558.55 | 355.35 |
| mo102 | h | Ouvrier professionnel II/OP électricien. (main-d'œuvre) | 0.228 | 970.73 | 221.33 |
| % | % | Frais de chantier des unités d'ouvrage | 2 % | 287389.69 | 5747.79 |
|  |  | Coûts directs |  |  | 293137.48 |
