# Applique carré avec lampe LED

- Propriété du fichier: CYPE INGENIEROS, S.A.
- Format: FIEBDC-3/2002
- Zone géographique: Cameroun
- Devise: XAF
- Coûts indirects: 3.00 %
- Frais généraux: 13.00 %
- Bénéfice: 6.00 %
- TVA: 19.25 %

## T Équipements techniques

### TE Éclairage

#### TEI Équipements intérieurs

**TEI320** U Applique carré avec lampe LED.
Applique, de 100x100x100 mm, de 6 W, alimentation à 220/240 V et 50-60 Hz, avec lampe LED non remplaçable, température de couleur 3000 K, avec corps en plastique couleur blanche, faisceau de lumière ajustable entre 10° et 120° et diffuseur en polycarbonate opalin, taux d'éblouissement unifié inférieur à 19, indice de reproduction chromatique supérieure à 80, flux lumineux 380 lumens, degré de protection IP44. Installation en surface.
Inclut: Implantation. Montage, connexion et contrôle de son bon fonctionnement.
Critère pour le métré: Nombre d'unités prévues, selon documentation graphique du Projet.
Critère pour le mémoire: On mesurera le nombre d'unités réellement exécutées selon les spécifications du Projet.

| Code | U | Désignation | Quantité | Prix | Montant |
|---|---|---|---|---|---|
| mt34alg110a | U | Applique, de 100x100x100 mm, de 6 W, alimentation à 220/240 V et 50-60 Hz, avec lampe LED non remplaçable, température de couleur 3000 K, avec corps en plastique couleur blanche, faisceau de lumière ajustable entre 10° et 120° et diffuseur en polycarbonate opalin, taux d'éblouissement unifié inférieur à 19, indice de reproduction chromatique supérieure à 80, flux lumineux 380 lumens, degré de protection IP44. (matériau) | 1.000 | 9073.58 | 9073.58 |
| mo003 | h | Compagnon professionnel III/CP2 électricien. (main-d'œuvre) | 0.171 | 1819.81 | 311.19 |
| mo102 | h | Ouvrier professionnel II/OP électricien. (main-d'œuvre) | 0.171 | 1133.30 | 193.79 |
| % | % | Frais de chantier des unités d'ouvrage | 2 % | 9578.56 | 191.57 |
|  |  | Coûts directs |  |  | 9770.13 |
