# Bloc différentiel réglable, tétrapolaire (4P) 160A

- Propriété du fichier: CYPE INGENIEROS, S.A.
- Format: FIEBDC-3/2002
- Zone géographique: Cameroun
- Coûts indirects: 3.00 %
- Frais généraux: 13.00 %
- Bénéfice: 6.00 %
- TVA: 19.25 %

## T Équipements techniques

### TL Installations électriques

#### TLA Appareils modulaires de protection et commande

**TLA050** U Bloc différentiel réglable, tétrapolaire (4P) 160A.
Fourniture et installation de bloc différentiel réglable, 4P/160A, de 4 modules. Comprend les accessoires et les fixations. Totalement monté, connecté et testé.
Inclut: Montage et connexion de l'élément.
Critère de métré de projet: Nombre d'unités prévues, selon documentation graphique du Projet.
Critère de mesure de l'ouvrage: On mesurera le nombre d'unités réellement exécutées selon les spécifications du Projet.

| Code | U | Désignation | Quantité | Prix | Montant |
|---|---|---|---|---|---|
| mt35cgm031jn | U | Bloc différentiel réglable, 4P/160A, de 4 modules, comprend accessoires de montage. Selon NF EN 61008-1. (matériau) | 1.000 | 735.05 | 735.05 |
| mo002 | h | Compagnon professionnel III/CP2 électricien. (main-d'œuvre) | 0.580 | 1.39 | 0.81 |
| % | % | Coûts directs complémentaires | 2 % | 735.86 | 14.72 |
|  |  | Coûts directs |  |  | 750.58 |
