# Unité eau-eau, pompe à chaleur géothermique, pour refroidissement

- Propriété du fichier: CYPE INGENIEROS, S.A.
- Format: FIEBDC-3/2002
- Zone géographique: Cameroun
- Devise: XAF
- Coûts indirects: 3.00 %
- Frais généraux: 13.00 %
- Bénéfice: 6.00 %
- TVA: 19.25 %

## T Équipements techniques

### TV Climatisation et ventilation

#### TVP PAC et roof-top

**TVP280** U Unité eau-eau, pompe à chaleur géothermique, pour refroidissement.
Unité eau-eau de refroidissement, géothermique, alimentation triphasée à 400 V, puissance calorifique nominale 40,46 kW (température d'entrée de l'eau au condensateur 40°C, température de sortie de l'eau du condensateur 45°C, température d'entrée de l'eau à l'évaporateur 12°C, température de sortie de l'eau de l'évaporateur 7°C), puissance frigorifique nominale 34,5 kW (température d'entrée de l'eau à l'évaporateur 12°C, température de sortie de l'eau de l'évaporateur 7°C, température d'entrée de l'eau au condensateur 30°C, température de sortie de l'eau du condensateur 35°C) (EER 4,29), puissance sonore 67 dBA, dimensions 1201x883x798 mm, poids 240 kg, pour gaz R-410A, avec carrosserie et panneaux en tôle d'acier galvanisé, compresseurs hermétiques de type scroll, supports antivibratoires, échangeurs à plaques soudées en acier inoxydable AISI 316 avec isolation thermique, détendeur thermostatique, éléments de sécurité de haute et basse pression du réfrigérant, vannes de sécurité dans le circuit frigorifique, sondes de température, transducteur de pression, contrôleur de débit d'eau, tableau électrique et module électronique de contrôle. Totalement montée, connectée et mise en marche par l'entreprise installatrice pour le contrôle de son bon fonctionnement.
Inclut: Implantation de l'unité. Mise en place et fixation de l'unité et de ses accessoires. Connecté aux réseaux de conduction d'eau, électrique et de récupération des condensats. Mise en marche.
Critère pour le métré: Nombre d'unités prévues, selon documentation graphique du Projet.
Critère pour le mémoire: On mesurera le nombre d'unités réellement exécutées selon les spécifications du Projet.

| Code | U | Désignation | Quantité | Prix | Montant |
|---|---|---|---|---|---|
| mt42bcg020k | U | Unité eau-eau de refroidissement, géothermique, alimentation triphasée à 400 V, puissance calorifique nominale 40,46 kW (température d'entrée de l'eau au condensateur 40°C, température de sortie de l'eau du condensateur 45°C, température d'entrée de l'eau à l'évaporateur 12°C, température de sortie de l'eau de l'évaporateur 7°C), puissance frigorifique nominale 34,5 kW (température d'entrée de l'eau à l'évaporateur 12°C, température de sortie de l'eau de l'évaporateur 7°C, température d'entrée de l'eau au condensateur 30°C, température de sortie de l'eau du condensateur 35°C) (EER 4,29), puissance sonore 67 dBA, dimensions 1201x883x798 mm, poids 240 kg, pour gaz R-410A, avec carrosserie et panneaux en tôle d'acier galvanisé, compresseurs hermétiques de type scroll, supports antivibratoires, échangeurs à plaques soudées en acier inoxydable AISI 316 avec isolation thermique, détendeur thermostatique, éléments de sécurité de haute et basse pression du réfrigérant, vannes de sécurité dans le circuit frigorifique, sondes de température, transducteur de pression, contrôleur de débit d'eau, tableau électrique et module électronique de contrôle. (matériau) | 1.000 | 17568962.59 | 17568962.59 |
| mt37www050f | U | Manchon antivibration, en caoutchouc, avec filet de 1 1/2", pour une pression maximale de travail de 10 bar. (matériau) | 4.000 | 38016.45 | 152065.80 |
| mt42www050 | U | Thermomètre bimétallique, diamètre de sphère de 100 mm, avec prise verticale, avec tube plongeur en 1/2", échelle de température de 0 à 120°C. (matériau) | 2.000 | 46573.34 | 93146.68 |
| mt37sve010f | U | Vanne à sphère en laiton nickelé à visser de 1 1/2". (matériau) | 4.000 | 23612.17 | 94448.68 |
| mo005 | h | Compagnon professionnel III/CP2 installateur de climatisation. (main-d'œuvre) | 17.069 | 1775.06 | 30298.50 |
| mo104 | h | Ouvrier professionnel II/OP installateur de climatisation. (main-d'œuvre) | 17.069 | 1105.43 | 18868.58 |
| % | % | Frais de chantier des unités d'ouvrage | 2 % | 17957790.83 | 359155.82 |
|  |  | Coûts directs |  |  | 18316946.65 |
