# Réservoir de stockage des eaux usées

- Propriété du fichier: CYPE Ingenieros S.A.
- Format: FIEBDC-3/2016
- Logiciel: Générateur de prix de la construction. CYPE Ingenieros, S.A.
- Date: 08/11/2024
- Zone géographique: Cameroun
- Devise: XAF
- Coûts indirects: 3 %
- Frais généraux: 13 %
- Bénéfice: 6 %
- TVA: 19.25 %

## A VRD et aménagements extérieurs

### AA Assainissement

#### AAV Traitement des eaux usées: cuves de stockage

**AAV010** U Réservoir de stockage des eaux usées.
Réservoir de stockage des eaux usées en polyéthylène haute densité (PEHD/HDPE), de 1500 litres, avec bouche d'entrée de 110 mm de diamètre et bouche de sortie de 200 mm de diamètre avec couvercle.
Inclut: Implantation. Mise en place. Connexion et contrôle de son bon fonctionnement.
Critère pour le métré: Nombre d'unités prévues, selon documentation graphique du Projet.
Critère pour le mémoire: On mesurera le nombre d'unités réellement exécutées selon les spécifications du Projet.

| Code | U | Désignation | Quantité | Prix | Montant |
|---|---|---|---|---|---|
| mt46fdg010a | U | Réservoir de stockage des eaux usées en polyéthylène haute densité (PEHD/HDPE), de 1500 litres, avec bouche d'entrée de 110 mm de diamètre et bouche de sortie de 200 mm de diamètre avec couvercle. (matériau) | 1 | 1373429.75 | 1373429.750 |
| mo008 | h | Compagnon professionnel III/CP2 plombier. (main-d'œuvre) | 2.048 | 1819.81 | 3726.971 |
| mo107 | h | Ouvrier professionnel II/OP plombier. (main-d'œuvre) | 2.048 | 1133.3 | 2320.998 |
| % | % | Frais de chantier des unités d'ouvrage | 2 % | 1379477.719 | 27589.554 |
|  |  | Coûts directs |  |  | 1407067.273 |

## Ressources

**mt46fdg010a** U Réservoir de stockage des eaux usées en polyéthylène haute densité (PEHD/HDPE)
Données techniques: Coût énergétique 7811.326 MJ; Émission de CO2 277.093 kg
Déchets:
- emballage: re150101 Emballages en papier et en carton. (composant de déchet); quantité 0.086 kg; Code CED 15 01 01; Masse de l'élément 1 kg; Volume 0.001333 m3
