# Habillage réalisé a l'aide de pièces en brique creuse de terre cuite, de 24x11,5x4 cm, à revêtir

- Propriété du fichier: CYPE INGENIEROS, S.A.
- Format: FIEBDC-3/2002
- Zone géographique: Cameroun
- Coûts indirects: 3.00 %
- Frais généraux: 13.00 %
- Bénéfice: 6.00 %
- TVA: 19.25 %

**ECH010** m Habillage réalisé a l'aide de pièces en brique creuse de terre cuite, de 24x11,5x4 cm, à revêtir.
Réalisation d'un habillage de baie de façade avec maçonnerie en brique creuse de terre cuite, de 12 cm de largeur et 4 cm d'épaisseur, à revêtir (revêtement non compris dans ce prix), attaché au mur existant et placé avec du mortier de ciment, confectionné sur chantier, avec additif hydrofuge, dosage 1:6. Comprend nivellement horizontal et vertical, recoupes, arrêts et pièces spéciales.
Inclut: Préparation de la surface d'appui. Implantation des pièces dans l'ouverture. Mise en place de règles et de fils d'aplomb fixés au mur. Mise en place, aplomb, nivellement et alignement des pièces. Jointoiement et nettoyage.
Critère de métré de projet: Longueur moyenne par son plus grand développement linéaire, selon documentation graphique du Projet.
Critère de mesure de l'ouvrage: On mesurera, par son plus grand développement linéaire, la longueur réellement exécutée selon les spécifications du Projet, y compris la longueur qui pourrait être perdue dans les onglets.

| Code | U | Désignation | Quantité | Prix | Montant |
|---|---|---|---|---|---|
| mt08aaa010a | m³ | Eau. (matériau) | 0.006 | 1.50 | 0.01 |
| mt01arg005a | t | Sable de carrière, pour mortier préparé sur chantier. (matériau) | 0.002 | 16.06 | 0.03 |
| mt08cem000a | kg | Ciment gris en sacs. (matériau) | 0.319 | 0.11 | 0.04 |
| mt08adt010 | kg | Additif hydrofuge pour imperméabilisation des mortiers ou des bétons. (matériau) | 0.006 | 1.20 | 0.01 |
| mt04lvc010a | U | Brique creuse en terre cuite simple, à revêtir, 24x11,5x4 cm, selon NF EN 771-1. (matériau) | 6.000 | 0.09 | 0.54 |
| mq06hor010 | h | Bétonnière. (matériel) | 0.015 | 1.14 | 0.02 |
| mo020 | h | Compagnon professionnel III/CP2 VRD espaces privés. (main-d'œuvre) | 0.571 | 1.71 | 0.98 |
| mo113 | h | Ouvrier d'exécution I/OE1 VRD espaces privés. (main-d'œuvre) | 0.582 | 1.04 | 0.61 |
| % | % | Coûts directs complémentaires | 2 % | 2.24 | 0.04 |
|  |  | Coûts directs |  |  | 2.28 |
