# Imperméabilisation d'un joint de construction en contact avec l'eau, avec profilé hydro-expansif

- Propriété du fichier: CYPE Ingenieros S.A.
- Format: FIEBDC-3/2016
- Logiciel: Générateur de prix de la construction. CYPE Ingenieros, S.A.
- Date: 04/04/2024
- Zone géographique: Cameroun
- Devise: XAF
- Coûts indirects: 3 %
- Frais généraux: 13 %
- Bénéfice: 6 %
- TVA: 19.25 %

## E Enveloppe et finition extérieure

### EE Étanchéité: imperméabilisations

#### EEJ Joints

**EEJ080** m Imperméabilisation d'un joint de construction en contact avec l'eau, avec profilé hydro-expansif.
Imperméabilisation d'un joint de construction, vertical ou horizontal, exposé à la pression hydrostatique, temporelle ou permanente, avec profilé hydro-expansif de bentonite, à expansion contrôlée en contact avec eau, de 20x10 mm, placé avec recouvrements, fixé avec un adhésif et clous tous les 30 cm.
Inclut: Nettoyage du support. Implantation. Application de l'adhésif. Mise en place du profilé. Fixation mécanique du profilé.
Critère pour le métré: Longueur mesurée selon documentation graphique du Projet.
Critère pour le mémoire: On mesurera la longueur réellement exécutée selon les spécifications du Projet.

| Code | U | Désignation | Quantité | Prix | Montant |
|---|---|---|---|---|---|
| mt15sja160a | m | Profilé hydro-expansif de bentonite, à expansion contrôlée en contact avec eau, de 20x10 mm. (matériau) | 1.05 | 2849.32 | 2991.786 |
| mt15sja165 | l | Impression adhésive pour profilés hydro-expansifs de bentonite. (matériau) | 0.015 | 6215.45 | 93.232 |
| mt50spa100a | U | Pointe d'acier de 14x40 mm (diamètre 2,3 mm). (matériau) | 3 | 15.57 | 46.710 |
| mo032 | h | Compagnon professionnel III/CP2 poseur de produits imperméabilisants. (main-d'œuvre) | 0.137 | 1727.44 | 236.659 |
| % | % | Frais de chantier des unités d'ouvrage | 2 % | 3368.387 | 67.368 |
|  |  | Coûts directs |  |  | 3435.755 |

Déchets:
- pose: mt15sja160a Profilé hydro-expansif de bentonite, à expansion contrôlée en contact avec eau, de 20x10 mm; facteur de déchet 0.0133333
- pose: mt15sja165 Impression adhésive pour profilés hydro-expansifs de bentonite; facteur de déchet 0.0506425

## Ressources

**mt15sja160a** m Profilé hydro-expansif de bentonite, à expansion contrôlée en contact avec eau, de 20x10 mm
Données techniques: Coût énergétique 3.00e-05 MJ; Émission de CO2 3.00e-06 kg; Code CED 01 04 09; Masse de l'élément 0.0003 kg

**mt15sja165** l Impression adhésive pour profilés hydro-expansifs de bentonite
Données techniques: Coût énergétique 104.244 MJ; Émission de CO2 3.961 kg; Code CED 17 09 04; Masse de l'élément 1.2 kg; Volume 0.0008 m3
Déchets:
- emballage: re150104 Emballages métalliques. (composant de déchet); quantité 0.049 kg; Code CED 15 01 04; Masse de l'élément 1 kg; Volume 0.001667 m3
