# Imperméabilisation d'un mur en béton en contact avec le terrain, par sa face extérieure, avec des membranes en polyoléfines

- Propriété du fichier: CYPE Ingenieros S.A.
- Format: FIEBDC-3/2016
- Logiciel: Générateur de prix de la construction. CYPE Ingenieros, S.A.
- Date: 04/04/2024
- Zone géographique: Cameroun
- Devise: XAF
- Coûts indirects: 3 %
- Frais généraux: 13 %
- Bénéfice: 6 %
- TVA: 19.25 %

## E Enveloppe et finition extérieure

### EE Étanchéité: imperméabilisations

#### EEM Murs de sous-sol

**EEM060** m² Imperméabilisation d'un mur en béton en contact avec le terrain, par sa face extérieure, avec des membranes en polyoléfines.
Imperméabilisation d'un mur en béton en contact avec le terrain, par sa face extérieure, avec membrane d'étanchéité flexible de polyoléfines, autoadhésive, de 0,6 mm d'épaisseur et 1200 g/m², revêtue avec un film en polyéthylène sur une de ses faces, de 1,2 mm d'épaisseur totale, totalement adhérée au support avec impression, à base de résines et dissolvants, placée avec des recouvrements. Comprend les accessoires pour la résolution des points singuliers et la bande autoadhésive pour le scellement des joints.
Critère d'évaluation économique: Le prix ne comprend pas la couche antipoinçonnante.
Inclut: Réalisation de travaux auxiliaires dans la surface support (formation d'angles, passage de tubes, etc.). Nettoyage et préparation de la surface. Mise en place de l'imperméabilisation. Scellement des joints. Résolution des points singuliers.
Critère pour le métré: Surface mesurée selon documentation graphique du Projet.
Critère pour le mémoire: On mesurera la surface réellement exécutée selon les spécifications du Projet, y compris les bords et les recouvrements.

| Code | U | Désignation | Quantité | Prix | Montant |
|---|---|---|---|---|---|
| mt15sik210a | kg | Impression, à base de résines et dissolvants, à appliquer sur surface support en béton. (matériau) | 0.3 | 12759.99 | 3827.997 |
| mt15sik200a | m² | Membrane d'étanchéité flexible de polyoléfines, autoadhésive, de 0,6 mm d'épaisseur et 1200 g/m², revêtue avec un film en polyéthylène sur une de ses faces, de 1,2 mm d'épaisseur totale, avec résistance aux agents chimiques et à la pénétration des racines, Euroclasse E de réaction au feu selon NF EN 13501-1, de 1x20 m. Comprend les accessoires pour la résolution des points singuliers. (matériau) | 1.1 | 26345.87 | 28980.457 |
| mt15sik220a | m | Ruban flexible de butyle, adhésif double face, de 150 mm de largeur, pour le scellement des joints entre les membranes d'étanchéité en polyoléfines. (matériau) | 1 | 2973.2 | 2973.200 |
| mo029 | h | Compagnon professionnel III/CP2 poseur de membranes d'étanchéité. (main-d'œuvre) | 0.341 | 1727.44 | 589.057 |
| mo067 | h | Ouvrier professionnel II/OP poseur de membranes d'étanchéité. (main-d'œuvre) | 0.341 | 1107.54 | 377.671 |
| % | % | Frais de chantier des unités d'ouvrage | 2 % | 36748.382 | 734.968 |
|  |  | Coûts directs |  |  | 37483.350 |

Déchets:
- pose: mt15sik210a Impression, à base de résines et dissolvants, à appliquer sur surface support en béton; facteur de déchet 0.035
- pose: mt15sik200a; facteur de déchet 0.035
- pose: mt15sik220a; facteur de déchet 0.0688875

## Ressources

**mt15sik210a** kg Impression, à base de résines et dissolvants, à appliquer sur surface support en béton
Données techniques: Coût énergétique 88.520 MJ; Émission de CO2 4.792 kg; Code CED 17 09 04; Masse de l'élément 1 kg; Volume 0.000667 m3
Déchets:
- emballage: re170203 Plastique. (composant de déchet); quantité 0.003 kg; Code CED 17 02 03; Masse de l'élément 1 kg; Volume 0.001667 m3

**mt15sik200a** m² Membrane d'étanchéité flexible de polyoléfines
Données techniques: Coût énergétique 123.038 MJ; Émission de CO2 6.109 kg; Code CED 17 02 03; Masse de l'élément 1.2 kg; Volume 0.002 m3
Déchets:
- emballage: re170203 Plastique; quantité 0.07 kg

**mt15sik220a** m Ruban flexible de butyle
Données techniques: Coût énergétique 21.480 MJ; Émission de CO2 0.937 kg; Code CED 17 02 03; Masse de l'élément 0.24 kg; Volume 0.0004 m3
Déchets:
- emballage: re170203 Plastique; quantité 0.002 kg
