# Isolation thermique des abouts de plancher et des poteaux de façade, avec du polystyrène expansé

- Propriété du fichier: CYPE Ingenieros S.A.
- Format: FIEBDC-3/2016
- Logiciel: Générateur de prix de la construction. CYPE Ingenieros, S.A.
- Date: 04/04/2024
- Zone géographique: Cameroun
- Devise: XAF
- Coûts indirects: 3 %
- Frais généraux: 13 %
- Bénéfice: 6 %
- TVA: 19.25 %

## E Enveloppe et finition extérieure

### EI Isolations extérieures

#### EIT Ponts thermiques

**EIT030** m² Isolation thermique des abouts de plancher et des poteaux de façade, avec du polystyrène expansé.
Isolation thermique des abouts de plancher et des poteaux compris dans l'épaisseur de la façade, constituée de panneau rigide en polystyrène expansé, à surface lisse et usinage latéral droit, de 10 mm d'épaisseur et 30 mm de largeur, résistance thermique 0,65 m²K/W, conductivité thermique 0,032 W/(mK), placé bord à bord et fixation avec un mortier adhésif à la structure décoffrée.
Inclut: Nettoyage et préparation de la surface support. Implantation et découpe de l'isolant. Application du mortier. Mise en place de l'isolant.
Critère pour le métré: Surface mesurée selon documentation graphique du Projet.
Critère pour le mémoire: On mesurera la surface réellement exécutée selon les spécifications du Projet.

| Code | U | Désignation | Quantité | Prix | Montant |
|---|---|---|---|---|---|
| mt16pel030a | m² | Panneau rigide en polystyrène expansé, selon NF EN 13163, à surface lisse et usinage latéral droit, de 10 mm d'épaisseur et 300 mm de largeur, résistance thermique 0,65 m²K/W, conductivité thermique 0,032 W/(mK), Euroclasse E de réaction au feu selon NF EN 13501-1, avec code de désignation EPS-EN 13163-L3-W3-T2-S5-P10-BS100-DS(N)2-CS(10)60. (matériau) | 1.05 | 1404.01 | 1474.211 |
| mt16aaa010 | kg | Mortier adhésif pour fixation des matériaux isolants. (matériau) | 9 | 157.51 | 1417.590 |
| mo054 | h | Compagnon professionnel III/CP2 poseur d'isolants rigides ou flexibles. (main-d'œuvre) | 0.114 | 1775.06 | 202.357 |
| mo101 | h | Ouvrier professionnel II/OP poseur d'isolants rigides ou flexibles. (main-d'œuvre) | 0.114 | 1107.54 | 126.260 |
| % | % | Frais de chantier des unités d'ouvrage | 2 % | 3220.418 | 64.408 |
|  |  | Coûts directs |  |  | 3284.826 |

Déchets:
- pose: mt16pel030a; facteur de déchet 0.048
- pose: mt16aaa010 Mortier adhésif pour fixation des matériaux isolants; facteur de déchet 0.0189

## Ressources

**mt16pel030a** m² Panneau rigide en polystyrène expansé
Données techniques: Coût énergétique 16.107 MJ; Émission de CO2 0.586 kg; Code CED 17 06 04; Masse de l'élément 0.15 kg; Volume 0.00025 m3
Déchets:
- emballage: re170203 Plastique. (composant de déchet); quantité 0.024 kg; Code CED 17 02 03; Masse de l'élément 1 kg; Volume 0.001667 m3

**mt16aaa010** kg Mortier adhésif pour fixation des matériaux isolants
Données techniques: Coût énergétique 6.411 MJ; Émission de CO2 0.126 kg; Code CED 17 01 01; Masse de l'élément 1 kg; Volume 0.000667 m3
Déchets:
- emballage: re150101 Emballages en papier et en carton. (composant de déchet); quantité 0.011 kg; Code CED 15 01 01; Masse de l'élément 1 kg; Volume 0.001333 m3
- emballage: re170201 Bois. (composant de déchet); quantité 0.018 kg; Code CED 17 02 01; Masse de l'élément 1 kg; Volume 0.000909 m3
