# Souche de protection des conduits d'installations sortant de la toiture inclinée, en maçonnerie

- Propriété du fichier: CYPE Ingenieros S.A.
- Format: FIEBDC-3/2016
- Logiciel: Générateur de prix de la construction. CYPE Ingenieros, S.A.
- Date: 19/09/2024
- Zone géographique: Cameroun
- Devise: XAF
- Coûts indirects: 3 %
- Frais généraux: 13 %
- Bénéfice: 6 %
- TVA: 19.25 %

## E Enveloppe et finition extérieure

### EU Couvertures de toitures inclinées

#### EUC Souches

**EUC010** U Souche de protection des conduits d'installations sortant de la toiture inclinée, en maçonnerie.
Souche de protection des conduits d'installations sortant de la toiture inclinée, de 0,25 m² de section et de 1 m de hauteur, réalisée avec maçonnerie de brique creuse en terre cuite à revêtir, placée et enduite de ciment extérieurement avec du mortier de ciment, confectionné sur chantier, dosage 1:6.
Inclut: Implantation et tracé dans le plancher des cloisons à réaliser. Mise en place et à l'aplomb des mires de référence. Mise en place des briques, préalablement humidifiées, par rangées entières. Révision des joints et nettoyage. Enduit de ciment de la surface.
Critère pour le métré: Nombre d'unités prévues, selon documentation graphique du Projet.
Critère pour le mémoire: On mesurera le nombre d'unités réellement exécutées selon les spécifications du Projet.

| Code | U | Désignation | Quantité | Prix | Montant |
|---|---|---|---|---|---|
| mt04lcc010c | U | Brique creuse en terre cuite (tochana), à revêtir, 29x14x9 cm, pour utilisation en maçonnerie protégée (pièce en P), densité 805 kg/m³, selon NF EN 771-1. (matériau) | 70 | 226.05 | 15823.500 |
| mt08aaa010a | m³ | Eau. (matériau) | 0.02 | 1088.23 | 21.765 |
| mt01arg005a | t | Sable de carrière, pour mortier confectionné sur le chantier. (matériau) | 0.112 | 11771.8 | 1318.442 |
| mt08cem000a | kg | Ciment gris en sacs. (matériau) | 17.2 | 79.08 | 1360.176 |
| mq06hor010 | h | Bétonnière électrique avec une capacité de gâchage de 160 l. (matériel) | 0.048 | 1663.34 | 79.840 |
| mo020 | h | Compagnon professionnel III/CP2 construction. (main-d'œuvre) | 1.434 | 1727.44 | 2477.149 |
| mo077 | h | Ouvrier professionnel II/OP construction. (main-d'œuvre) | 1.343 | 1107.54 | 1487.426 |
| % | % | Frais de chantier des unités d'ouvrage | 2 % | 22568.298 | 451.366 |
|  |  | Coûts directs |  |  | 23019.664 |

Déchets:
- pose: mt04lcc010c; facteur de déchet 0.0310799
- pose: mt01arg005a Sable de carrière, pour mortier confectionné sur le chantier; facteur de déchet 0.00501329
- pose: mt08cem000a Ciment gris en sacs; facteur de déchet 0.00756

## Ressources

**mt04lcc010c** U Brique creuse en terre cuite (tochana)
Données techniques: Coût énergétique 10.600 MJ; Émission de CO2 0.684 kg; Code CED 17 01 02; Masse de l'élément 2.94 kg; Volume 0.002352 m3
Déchets:
- emballage: re170201 Bois. (composant de déchet); quantité 0.014 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg
