# Porte intérieure pour cloison de bureau modulaire

- Propriété du fichier: CYPE Ingenieros S.A.
- Format: FIEBDC-3/2016
- Logiciel: Générateur de prix de la construction. CYPE Ingenieros, S.A.
- Date: 08/11/2024
- Zone géographique: Cameroun
- Devise: XAF
- Coûts indirects: 3 %
- Frais généraux: 13 %
- Bénéfice: 6 %
- TVA: 19.25 %

## F Aménagements et finitions

### FC Cloisons

#### FCB Cloisons amovibles

**FCB060** U Porte intérieure pour cloison de bureau modulaire.
Porte intérieure de panneau aggloméré finition en mélamine, avec structure interne en aluminium, partie fixe supérieure avec panneaux en panneau aggloméré de 16 mm d'épaisseur finition en mélamine avec gorges horizontales en PVC et lame entre les panneaux remplie avec de la laine de roche, profilés supérieurs visibles et cadre de porte en aluminium anodisé ou laqué standard; pour cloison de bureau modulaire. Comprend les ferrures, les arrêts et la réalisation des joints.
Inclut: Implantation et marquage des points de fixation. Aplomb, nivellement et fixation des profilés qui forment l'ossature. Mise en place et fixation de la porte. Traitement des joints. Arrêt du périmètre de l'élément, par les deux faces.
Critère pour le métré: Nombre d'unités prévues, selon documentation graphique du Projet.
Critère pour le mémoire: On mesurera le nombre d'unités réellement exécutées selon les spécifications du Projet.

| Code | U | Désignation | Quantité | Prix | Montant |
|---|---|---|---|---|---|
| mt26mmd016a | U | Porte intérieure de panneau aggloméré finition en mélamine, avec structure interne en aluminium, partie fixe supérieure avec panneaux en panneau aggloméré de 16 mm d'épaisseur finition en mélamine avec gorges horizontales en PVC et lame entre les panneaux remplie avec de la laine de roche, profilés supérieurs visibles et cadre de porte en aluminium anodisé ou laqué standard; avec charnières et serrure avec bouton. (matériau) | 1 | 169601.26 | 169601.260 |
| mo011 | h | Compagnon professionnel III/CP2 monteur. (main-d'œuvre) | 0.569 | 1819.81 | 1035.472 |
| % | % | Frais de chantier des unités d'ouvrage | 2 % | 170636.732 | 3412.735 |
|  |  | Coûts directs |  |  | 174049.467 |
