# Démolition d'une cloison de gaine technique

- Propriété du fichier: CYPE Ingenieros S.A.
- Format: FIEBDC-3/2016
- Logiciel: Générateur de prix de la construction. CYPE Ingenieros, S.A.
- Date: 08/11/2024
- Zone géographique: Cameroun
- Devise: XAF
- Coûts indirects: 3 %
- Frais généraux: 13 %
- Bénéfice: 6 %
- TVA: 19.25 %

## F Aménagements et finitions

### FD Doublages

#### FDD Démolition

**FDD060** m² Démolition d'une cloison de gaine technique.
Démolition d'une cloison de gaine technique pour installations, constituée d'une maçonnerie de briques en terre cuite et de revêtements, avec des moyens manuels, et chargement manuel dans le camion ou la benne.
Inclut: Démolition de l'élément. Fragmentation des décombres en pièces maniables. Retrait et stockage des décombres. Nettoyage des restes d'ouvrage. Chargement manuel des décombres dans le camion ou la benne.
Critère pour le métré: Surface mesurée selon documentation graphique du Projet.
Critère pour le mémoire: On mesurera la surface réellement démolie selon les spécifications du Projet.

| Code | U | Désignation | Quantité | Prix | Montant |
|---|---|---|---|---|---|
| mo113 | h | Ouvrier d'exécution I/OE1 construction. (main-d'œuvre) | 0.114 | 1092.56 | 124.552 |
| % | % | Frais de chantier des unités d'ouvrage | 2 % | 124.552 | 2.491 |
|  |  | Coûts directs |  |  | 127.043 |

Déchets:
- démolition: ruo170101 Béton (bétons, mortiers et préfabriqués). (composant de déchet); quantité 17.1 kg; Code CED 17 01 01; Masse de l'élément 1 kg; Volume 0.000667 m3
- démolition: ruo170102 Briques. (composant de déchet); quantité 49.234 kg; Code CED 17 01 02; Masse de l'élément 1 kg; Volume 0.0008 m3
- démolition: ruo170103 Tuiles et matériaux céramiques. (composant de déchet); quantité 2.76 kg; Code CED 17 01 03; Masse de l'élément 1 kg; Volume 0.0008 m3
- démolition: ruo170802 Matériaux de construction à partir de plâtre distincts de ceux spécifiés dans le code 17 08 01. (composant de déchet); quantité 8.625 kg; Code CED 17 08 02; Masse de l'élément 1 kg; Volume 0.001 m3
