# Rampe d'escalier, en acier inoxydable

- Propriété du fichier: CYPE Ingenieros S.A.
- Format: FIEBDC-3/2016
- Logiciel: Générateur de prix de la construction. CYPE Ingenieros, S.A.
- Date: 04/04/2024
- Zone géographique: Cameroun
- Devise: XAF
- Coûts indirects: 3 %
- Frais généraux: 13 %
- Bénéfice: 6 %
- TVA: 19.25 %

## F Aménagements et finitions

### FG Garde-corps et mains courantes

#### FGE Rampes d'escaliers

**FGE020** m Rampe d'escalier, en acier inoxydable.
Rampe en acier inoxydable AISI 304 de 100 cm de hauteur, composée de main courante de 50 mm de diamètre fixée à montants verticaux de 40x40 mm disposés tous les 120 cm et remplissage de 3 barreaux massifs horizontaux de 12 mm de diamètre soudés aux montants, pour escalier droit à une volée. Comprend les platines pour fixation par vissage dans des parois maçonnées avec douilles en nylon et vis en acier. Élaborée en atelier et montée in situ. Totalement terminée et prête à peindre.
Inclut: Implantation des points de fixation. Aplomb et nivellement. Résolution des unions entre tronçons. Résolution des liaisons avec le parement.
Critère pour le métré: Longueur mesurée aux axes en grandeur réelle, selon documentation graphique du Projet.
Critère pour le mémoire: On mesurera, en grandeur réelle, aux axes, la longueur réellement exécutée selon les spécifications du Projet.

| Code | U | Désignation | Quantité | Prix | Montant |
|---|---|---|---|---|---|
| mt26aaa033a | U | Ancrage mécanique avec cheville en nylon et vis en acier galvanisé, à tête fraisée. (matériau) | 2 | 246.92 | 493.840 |
| mt26dbe310a | m | Rampe en acier inoxydable AISI 304 de 100 cm de hauteur, composée de main courante de 50 mm de diamètre fixée à montants verticaux de 40x40 mm disposés tous les 120 cm et remplissage de 3 barreaux massifs horizontaux de 12 mm de diamètre soudés aux montants, pour un escalier droite à une volée. (matériau) | 1 | 186974.51 | 186974.510 |
| mq08sol020 | h | Équipement et éléments auxiliaires pour soudure électrique. (matériel) | 0.1 | 1650.81 | 165.081 |
| mo018 | h | Compagnon professionnel III/CP2 menuisier PVC et métal. (main-d'œuvre) | 0.569 | 1750.08 | 995.796 |
| mo059 | h | Ouvrier professionnel II/OP menuisier PVC et métal. (main-d'œuvre) | 0.341 | 1109.65 | 378.391 |
| % | % | Frais de chantier des unités d'ouvrage | 2 % | 189007.618 | 3780.152 |
|  |  | Coûts directs |  |  | 192787.770 |

Déchets:
- pose: mt26aaa033a Ancrage mécanique avec cheville en nylon et vis en acier galvanisé, à tête fraisée; facteur de déchet 0.00430435

## Ressources

**mt26aaa033a** U Ancrage mécanique avec cheville en nylon et vis en acier galvanisé, à tête fraisée
Données techniques: Coût énergétique 1.599 MJ; Émission de CO2 0.133 kg; Code CED 17 04 05; Masse de l'élément 0.046 kg; Volume 0.000022 m3
Déchets:
- emballage: re150101 Emballages en papier et en carton. (composant de déchet); quantité 0.001 kg; Code CED 15 01 01; Masse de l'élément 1 kg; Volume 0.001333 m3
