# Isolation thermique par réflexion des chapes flottantes

- Propriété du fichier: CYPE Ingenieros S.A.
- Format: FIEBDC-3/2016
- Logiciel: Générateur de prix de la construction. CYPE Ingenieros, S.A.
- Date: 04/04/2024
- Zone géographique: Cameroun
- Devise: XAF
- Coûts indirects: 3 %
- Frais généraux: 13 %
- Bénéfice: 6 %
- TVA: 19.25 %

## F Aménagements et finitions

### FI Isolations intérieures

#### FIH Chapes flottantes

**FIH140** m² Isolation thermique par réflexion des chapes flottantes.
Isolation thermique par réflexion des chapes flottantes, constituée de complexe multicouche, de 8 mm d'épaisseur totale, avec, une résistance thermique intrinsèque (sans lame d'air) de 1,33 m²K/W et une conductivité thermique de 0,023 W/(mK), simplement appuyé. Comprend la bande autoadhésive pour le scellement des joints.
Inclut: Nettoyage et préparation de la surface support. Implantation et découpe de l'isolant. Mise en place de l'isolant. Scellement des joints.
Critère pour le métré: Surface mesurée selon documentation graphique du Projet.
Critère pour le mémoire: On mesurera la surface réellement exécutée selon les spécifications du Projet.

| Code | U | Désignation | Quantité | Prix | Montant |
|---|---|---|---|---|---|
| mt16arw010deh | m² | Complexe multicouche, composé d'une couche de mousse de polyéthylène, un film d'aluminium avec traitement anticorrosion, un film alvéolaire en polyéthylène et une membrane en polyéthylène à basse densité (LDPE), de 8 mm d'épaisseur totale, avec, une résistance thermique intrinsèque (sans lame d'air) de 1,33 m²K/W et une conductivité thermique de 0,023 W/(mK), fourni en rouleaux de 1,20x25 m. (matériau) | 1.1 | 8589.25 | 9448.175 |
| mt16arw100a | m | Ruban autoadhésif, en aluminium, avec adhésif acrylique, de 0,03 mm d'épaisseur et 50 mm de largeur, pour le scellement des joints. (matériau) | 0.45 | 655.76 | 295.092 |
| mo054 | h | Compagnon professionnel III/CP2 poseur d'isolants rigides ou flexibles. (main-d'œuvre) | 0.114 | 1775.06 | 202.357 |
| mo101 | h | Ouvrier professionnel II/OP poseur d'isolants rigides ou flexibles. (main-d'œuvre) | 0.057 | 1107.54 | 63.130 |
| % | % | Frais de chantier des unités d'ouvrage | 2 % | 10008.754 | 200.175 |
|  |  | Coûts directs |  |  | 10208.929 |

Déchets:
- pose: mt16arw010deh; facteur de déchet 0.046544
- pose: mt16arw100a; facteur de déchet 0.048

## Ressources

**mt16arw010deh** m² Complexe multicouche
Données techniques: Coût énergétique 45.400 MJ; Émission de CO2 3.069 kg; Code CED 17 06 04; Masse de l'élément 0.375 kg; Volume 0.000625 m3
Déchets:
- emballage: re170203 Plastique. (composant de déchet); quantité 0.025 kg; Code CED 17 02 03; Masse de l'élément 1 kg; Volume 0.001667 m3

**mt16arw100a** m Ruban autoadhésif
Données techniques: Coût énergétique 3.059 MJ; Émission de CO2 0.214 kg; Code CED 17 04 02; Masse de l'élément 0.023 kg; Volume 0.000015 m3
Déchets:
- emballage: re170203 Plastique; quantité 0.005 kg
