# Transport, mise en oeuvre et retrait d'un équipement complet de boues thixotropiques (bentonite) pour la réalisation d'écrans, à une distance d'entre 50 et 100 km

- Propriété du fichier: CYPE INGENIEROS, S.A.
- Format: FIEBDC-3/2002
- Zone géographique: Cameroun
- Devise: XAF
- Coûts indirects: 3.00 %
- Frais généraux: 13.00 %
- Bénéfice: 6.00 %
- TVA: 19.25 %

**GSB020** U Transport, mise en oeuvre et retrait d'un équipement complet de boues thixotropiques (bentonite) pour la réalisation d'écrans, à une distance d'entre 50 et 100 km.
Transport, mise en oeuvre et retrait d'un équipement complet de boues thixotropiques (bentonite) pour la réalisation d'écrans, à une distance d'entre 50 et 100 km.
Inclut: Transport au chantier. Montage de l'équipement. Démontage de l'équipement. Retrait de l'équipement>.
Critère de métré de projet: Nombre d'unités prévues, selon documentation graphique du Projet.
Critère de mesure de l'ouvrage: On mesurera le nombre d'unités réellement exécutées selon les spécifications du Projet.
Critère d'évaluation économique: Le prix comprend le déplacement au chantier du personnel spécialisé et la régénération des boues.

| Code | U | Désignation | Quantité | Prix | Montant |
|---|---|---|---|---|---|
| mq03pae051b | U | Transport, mise en oeuvre et retrait d'équipement complet de boues thixotropiques (bentonite), à une distance d'entre 50 et 100 km. (matériel) | 1.000 | 1034351.96 | 1034351.96 |
| % | % | Frais de chantier des unités d'ouvrage | 2 % | 1034351.96 | 20687.04 |
|  |  | Coûts directs |  |  | 1055039.00 |
