# Étêtage des panneaux dans les parois moulées

- Propriété du fichier: CYPE Ingenieros S.A.
- Format: FIEBDC-3/2016
- Logiciel: Générateur de prix de la construction. CYPE Ingenieros, S.A.
- Date: 04/04/2024
- Zone géographique: Cameroun
- Devise: XAF
- Coûts indirects: 3 %
- Frais généraux: 13 %
- Bénéfice: 6 %
- TVA: 19.25 %

## G Structure et gros oeuvre

### GS Structures enterrées et semi-enterrées

#### GSB Ouvrages de soutènement en BA

**GSB110** m Étêtage des panneaux dans les parois moulées.
Démolition de l'excès de béton existant en couronnement des panneaux de la paroi moulée, de 45 cm d'épaisseur, par le battage mécanique avec brise-roche hydraulique du tronçon compris entre le niveau de remplissage du béton et le niveau d'étêtage, jusqu'à assurer l'absence de béton contaminé par les boues et la qualité décrite dans le Projet, et chargement manuel des décombres dans le camion ou la benne.
Inclut: Implantation, marquage et coupe du niveau d'étêtage. Piquage mécanique avec un brise-roche hydraulique du béton contaminé existant en couronnement de l'écran. Piquage manuel avec compresseur portable des restes de l'étêtage. Redressement des armatures. Nettoyage de la surface de béton. Récupération des restes. Chargement manuel des décombres dans le camion ou la benne.
Critère pour le métré: Longueur mesuré selon documentation graphique du Projet, en considérant que la cote finale de bétonnage dépassera celle théorique d'au moins 30 cm.
Critère pour le mémoire: On mesurera la longueur réellement exécutée selon les spécifications du Projet.

| Code | U | Désignation | Quantité | Prix | Montant |
|---|---|---|---|---|---|
| mq01exn050c | h | Pelleteuse sur pneus, de 85 kW, avec un brise-roche hydraulique. (matériel) | 0.347 | 35098.95 | 12179.336 |
| mq05pdm010a | h | Compresseur portable électrique 2 m³/min de débit. (matériel) | 0.76 | 2057.34 | 1563.578 |
| mq05mai030 | h | Marteau pneumatique. (matériel) | 1.519 | 2203.13 | 3346.554 |
| mo112 | h | Ouvrier d'exécution I/OE2 construction. (main-d'œuvre) | 2.222 | 1083.13 | 2406.715 |
| mo113 | h | Ouvrier d'exécution I/OE1 construction. (main-d'œuvre) | 1.111 | 1065.7 | 1183.993 |
| % | % | Frais de chantier des unités d'ouvrage | 2 % | 20680.176 | 413.604 |
|  |  | Coûts directs |  |  | 21093.780 |

Déchets:
- démolition: ruo170101 Béton (bétons, mortiers et préfabriqués). (composant de déchet); quantité 310.5 kg; Code CED 17 01 01; Masse de l'élément 1 kg; Volume 0.000667 m3
- démolition: ruo170405 Fer et acier. (composant de déchet); quantité 2.055 kg; Code CED 17 04 05; Masse de l'élément 1 kg; Volume 0.000476 m3
