# Rideau de palplanches métalliques

- Propriété du fichier: CYPE Ingenieros S.A.
- Format: FIEBDC-3/2016
- Logiciel: Générateur de prix de la construction. CYPE Ingenieros, S.A.
- Date: 04/04/2024
- Zone géographique: Cameroun
- Devise: XAF
- Coûts indirects: 3 %
- Frais généraux: 13 %
- Bénéfice: 6 %
- TVA: 19.25 %

## G Structure et gros oeuvre

### GS Structures enterrées et semi-enterrées

#### GSX Rideaux de palplanches

**GSX020** m² Rideau de palplanches métalliques.
Rideau de palplanches métalliques superposées, enfoncées dans le terrain de manière provisoire, jusqu'à atteindre un maximum de 5 m de profondeur dans un terrain de sables, formé de profilés métalliques en acier laminé, de forme nervurée de 600 mm de largeur de profil, 8 mm d'épaisseur et module de résistance de 242 cm³/m de paroi.
Inclut: Disposition des guides. Battage des palplanches. Extraction des palplanches.
Critère pour le métré: Surface mesurée selon documentation graphique du Projet.
Critère pour le mémoire: On mesurera la surface réellement exécutée selon les spécifications du Projet.

| Code | U | Désignation | Quantité | Prix | Montant |
|---|---|---|---|---|---|
| mt07tmt010a | m² | Palplanche récupérable pour 25 utilisations constituée de profilés en acier laminé de forme nervurée, de 600 mm de largeur de profil et 8 mm d'épaisseur, avec un module résistant de 242 cm³/m de paroi; système d'assemblage par recouvrement. (matériau) | 1 | 5407.46 | 5407.460 |
| mq07gte010c | h | Grue autopropulsée à bras télescopique avec une capacité d'élévation de 30 t et 27 m de hauteur maximale de travail. (matériel) | 0.285 | 36178.91 | 10310.989 |
| mq03tab010 | h | Mouton percuteur à double effet, avec moteur. (matériel) | 0.285 | 106220.21 | 30272.760 |
| mo089 | h | Ouvrier professionnel II/OP du béton. (main-d'œuvre) | 0.341 | 1151.8 | 392.764 |
| % | % | Frais de chantier des unités d'ouvrage | 2 % | 46383.973 | 927.679 |
|  |  | Coûts directs |  |  | 47311.652 |

Déchets:
- pose: mt07tmt010a; facteur de déchet 1

## Ressources

**mt07tmt010a** m² Palplanche récupérable pour 25 utilisations constituée de profilés en acier laminé de forme nervurée
Données techniques: Coût énergétique 38.927 MJ; Émission de CO2 2.020 kg; Code CED 17 04 05; Masse de l'élément 3.96 kg; Volume 0.001886 m3
